# TENA_ARTIGAS_NUEVO_072017

- Propiedad del archivo: CYPE INGENIEROS, S.A.
- Formato: FIEBDC-3/2002
- Programa: ARQUIMEDES
- Fecha de los precios: 06/07/2015
- Divisa: EUR
- Gastos generales: 13 %
- Beneficio industrial: 6 %
- IVA: 7 %
- Código: TENA_ARTIGAS_NUEVO_072017 (08/09/2016)
Importe: 320132.63

## 01 BAJA TENSION (19/09/2007)
Importe: 266480.3

### 1.1 CUADROS Y LINEAS GENERALES (19/09/2007)
Importe: 21430.05

**P08.0212a** UD Ud. Caja General de Protección CGP-400 A, según esquema 9 de las normas particulares de Unelco, fusibles de 400 A colocado en fachada. Incluso corte de incendio. Totalmente instalado, conexionado y funcionando, según normas de la compañía sumnistradora. (01/12/2009)
1 UD × 1094.58 = 1094.58

| Código | Ud | Descripción | Rendimiento | Precio | Importe |
|---|---|---|---|---|---|
| U08.0212a | UD | Caja General de Protección CGP 400 A, esquema 9, según normas de la compañía suministradora (material; 01/12/2009) | 1 | 280 | 280.00 |
| U08.0076 | UD | Interruptor Seccionador en carga Interpact INS400 4P In:400A de la marca Merlin Gerin o similar según D.F. (material; 01/12/2009) | 1 | 321 | 321.00 |
| U08.0075 | UD | Armario PN-55/APN para Instalación de corte en fachada de 521x536x231 mm. marca HIMEL o similar según D.F. (material; 01/12/2009) | 1 | 166 | 166.00 |
| U08.0074a | UD | Fusible NH 2 400 A. (material; 01/12/2009) | 3 | 16.48 | 49.44 |
| M01. | H | Oficial primera (mano de obra) | 4 | 12.58 | 50.32 |
| M03. | H | Peón (mano de obra) | 4 | 12.04 | 48.16 |
| M11. | H | Ayudante electricista (mano de obra) | 6 | 12.05 | 72.30 |
| M10. | H | Oficial electricista (mano de obra) | 6 | 12.58 | 75.48 |
| %00.0003 | % | Medios Auxiliares | 3 % | 1062.70 | 31.88 |
|  |  | Total |  |  | 1094.58 |

**D29JAB0050** m Canalización eléctrica formada por 1 tubo de polietileno (rojo), de doble pared, D 160 mm, T.P.P. (Tuberías y perfiles plásticos) o equivalente, s/UNE-EN 50086, incluso alambre guía galvanizado, cinta de señalización, excavación en zanja, protección con hormigón, relleno y compactación del resto de la zanja con tierras saneadas. Instalada.
50 m × 19.94 = 997.00

| Código | Ud | Descripción | Rendimiento | Precio | Importe |
|---|---|---|---|---|---|
| M01A0010 | h | Oficial primera (mano de obra) | 0.1 | 12.58 | 1.26 |
| M01A0030 | h | Peón (mano de obra) | 0.1 | 12.93 | 1.29 |
| E22CAC0060 | m | Tubería PE (rojo) doble pared DN 160 mm, p/canal. eléctr., T.P.P. (material) | 1 | 7.14 | 7.14 |
| E22CAF0010 | m | Alambre guía 2 mm galvanizado (material) | 1 | 0.21 | 0.21 |
| E22CAF0020 | m | Cinta señalizadora línea eléctrica (material) | 1 | 0.11 | 0.11 |
| A06B0010 | m³ | Excavación en zanjas y pozos en cualquier clase de terreno con extracción de tierras al borde. | 0.35 | 12.31 | 4.31 |
| A03A0010 | m³ | Hormigón en masa de fck= 10 N/mm² | 0.05 | 78.38 | 3.92 |
| A06C0020 | m³ | Relleno de zanjas compactado por capas de 30 cm de espesor al proctor modificado del 95 %, con productos procedentes de las mismas, incluso riego, aportación de finos y material de préstamos si fuera necesario | 0.27 | 6.29 | 1.70 |
|  |  | Total |  |  | 19.94 |

**D29JAB0010** m Canalización eléctrica formada por 1 tubo de polietileno (rojo), de doble pared, D 63 mm, T.P.P. (Tuberías y perfiles plásticos) o equivalente, s/UNE-EN 50086, incluso alambre guía galvanizado, cinta de señalización, excavación en zanja, protección con hormigón, relleno y compactación del resto de la zanja con tierras saneadas. Instalada.
170 m × 14.84 = 2522.80

| Código | Ud | Descripción | Rendimiento | Precio | Importe |
|---|---|---|---|---|---|
| M01A0010 | h | Oficial primera | 0.1 | 12.58 | 1.26 |
| M01A0030 | h | Peón | 0.1 | 12.93 | 1.29 |
| E22CAC0010 | m | Tubería PE (rojo) doble pared DN 63 mm, p/canal. eléctr., T.P.P. (material) | 1 | 3.69 | 3.69 |
| E22CAF0010 | m | Alambre guía 2 mm galvanizado | 1 | 0.21 | 0.21 |
| E22CAF0020 | m | Cinta señalizadora línea eléctrica | 1 | 0.11 | 0.11 |
| A06B0010 | m³ | Excavación en zanjas y pozos en cualquier clase de terreno con extracción de tierras al borde. | 0.28 | 12.31 | 3.45 |
| A03A0010 | m³ | Hormigón en masa de fck= 10 N/mm² | 0.044 | 78.38 | 3.45 |
| A06C0020 | m³ | Relleno de zanjas compactado por capas de 30 cm de espesor al proctor modificado del 95 %, con productos procedentes de las mismas, incluso riego, aportación de finos y material de préstamos si fuera necesario | 0.22 | 6.29 | 1.38 |
|  |  | Total |  |  | 14.84 |

| Medición | Uds. | Largo | Parcial |
|---|---|---|---|
|  | 1 | 50.000 | 50.000 |
|  | 1 | 120.000 | 120.000 |
| Total |  |  | 170 |

**D29JCB0010** ud Arqueta para conexionado de electricidad en exteriores, tipo A-1, realizada con bloque hueco de hormigón vibrado de 9x25x50 cm, enfoscada y bruñida interiormente, con tapa y marco de fundición dúctil (tipo A-1) de 460x460 mm y fondo de arena. Totalmente acabada.
5 ud × 121.49 = 607.45

| Código | Ud | Descripción | Rendimiento | Precio | Importe |
|---|---|---|---|---|---|
| M01A0010 | h | Oficial primera | 2 | 12.58 | 25.16 |
| M01A0030 | h | Peón | 2 | 12.93 | 25.86 |
| E22EA0100 | ud | Tapa y marco 46x46 cm fund dúctil A-1 UNELCO, B-125, Tarregas (material) | 1 | 54.88 | 54.88 |
| E10AB0050 | ud | Bloque de hormigón de áridos de picón 9x25x50 cm, CE cat. I (material) | 10 | 0.78 | 7.80 |
| A02A0030 | m³ | Mortero 1:5 de cemento CEM IV/B (P) 32,5 N | 0.014 | 94.8 | 1.33 |
| A02A0010 | m³ | Mortero 1:3 de cemento | 0.052 | 113.02 | 5.88 |
| E01CA0010 | t | Arena seca (material) | 0.038 | 15.23 | 0.58 |
|  |  | Total |  |  | 121.49 |

**P04.0226c** UD Centralización Contadores para conexión semi-indirecto con transformadores de intensidad compuesta por módulo envolvente de medida activa/reactiva de dimensiones 540x540mm, envolvente de transformadores de medida con dimensiones 540x540mm y envolventes de fusibles de 540x540mm y cableado del equipo de medida, conteniendo transformadores de intensidad 200/5 A, incluso bornas de comprobación, placa de montaje, mirilla y bases con fusibles de 160/100 A, según las normas particulares de enlace de la Compañía Suministradora. Totalmente instalada, conexionada y funcionando, según normas de la Compañía Suministradora. (02/12/2009)
1 UD × 711.69 = 711.69

| Código | Ud | Descripción | Rendimiento | Precio | Importe |
|---|---|---|---|---|---|
| U08.0006 | Ud | Modulo HIMEL 54x54 6 módulo equipo de medida (material) | 1 | 164.64 | 164.64 |
| U08.0006a | Ud | Modulo HIMEL 54x54 6 módulo transformadores de medida (material) | 1 | 164.64 | 164.64 |
| U08.0006b | Ud | Modulo HIMEL 54x54 6 módulo fusibles (material) | 1 | 164.64 | 164.64 |
| M10. | H | Oficial electricista | 8 | 12.58 | 100.64 |
| M11. | H | Ayudante electricista | 8 | 12.05 | 96.40 |
| %00.0003 | % | Medios Auxiliares | 3 % | 690.96 | 20.73 |
|  |  | Total |  |  | 711.69 |

| Medición | Uds. | Parcial |
|---|---|---|
| Local 5 | 1 | 1.000 |
| Total |  | 1 |

**P04.0226** UD Ud. Centralización de contadores Para Servicio de Incendios, compuesta por interruptor General de maniobra de 160 A con fusibles NH de 63 A y módulos doble aislamiento capaces de albergar en su interior embarrado general, fusibles Neoced, bornas de conexi
1 UD × 1021.62 = 1021.62
Ud. Centralización de contadores Para Servicio de Incendios, compuesta por interruptor General de maniobra de 160 A con fusibles NH de 63 A y módulos doble aislamiento capaces de albergar en su interior embarrado general, fusibles Neoced, bornas de conexión, 3 contadores trifásicos. Totalmente instalada y funcionando según normas de la Compañía Suministradora.

| Código | Ud | Descripción | Rendimiento | Precio | Importe |
|---|---|---|---|---|---|
| U08.0034 | Ud | Caja general de protección 160 A (material) | 1 | 61.26 | 61.26 |
| U08.0005 | Ud | Modulo HIMEL 36x54 3 contador trif. (material) | 1 | 107.84 | 107.84 |
| U08.0011 | Ud | Modulo HIMEL 27x54 42 cortocircuito neoced. (material) | 1 | 50.97 | 50.97 |
| U08.0015 | UD | Modulo HIMEL 27x36 24 bornas 16 mm2. (material) | 2 | 26.06 | 52.12 |
| U08.0075 | UD | Armario PN-55/APN para Instalación de corte en fachada de 521x536x231 mm. marca HIMEL o similar según D.F. | 3 | 166 | 498.00 |
| M10. | H | Oficial electricista | 9 | 12.58 | 113.22 |
| M11. | H | Ayudante electricista | 9 | 12.05 | 108.45 |
| %00.0003 | % | Medios Auxiliares | 3 % | 991.86 | 29.76 |
|  |  | Total |  |  | 1021.62 |

| Medición | Uds. | Parcial |
|---|---|---|
| Planta Baja | 1 | 1.000 |
| Total |  | 1 |

**P01.0028A** m Conductor de Aluminio RZ1-Al de 1x150 mm² de sección con aislamiento de polietileno reticulado para 1kV y cubierta de compuesto termoplástico libre de halógenos, enhebrado y conexionado. (24/05/2016)
240 m × 10.39 = 2493.60

| Código | Ud | Descripción | Rendimiento | Precio | Importe |
|---|---|---|---|---|---|
| U01.0028A | m | Conductor Al aisl. Polietileno Reticulado 1KV RZ1-Al 1x150 mm² (material; 24/05/2016) | 1 | 7.45 | 7.45 |
| M01B0110 | h | Oficial instalador (mano de obra) | 0.1 | 13.51 | 1.35 |
| M01B0120 | h | Ayudante instalador (mano de obra) | 0.1 | 12.93 | 1.29 |
| %0.03 | % | Costes indirectos | 3 % | 10.09 | 0.30 |
|  |  | Total |  |  | 10.39 |

| Medición | Uds. | Largo | Parcial |
|---|---|---|---|
|  | 4 | 60.000 | 240.000 |
| Total |  |  | 240 |

**P01.0018A** m Conductor de Aluminio RZ1-Al de 1x35 mm² de sección con aislamiento de polietileno reticulado para 1kV y cubierta de compuesto termoplástico libre de halógenos , enhebrado y conexionado. (27/10/2016)
480 m × 5.44 = 2611.20

| Código | Ud | Descripción | Rendimiento | Precio | Importe |
|---|---|---|---|---|---|
| U01.0004A | m | Conductor RZ1-Al 1x35 mm² (material; 27/10/2016) | 1 | 2.64 | 2.64 |
| M01B0110 | h | Oficial instalador | 0.1 | 13.51 | 1.35 |
| M01B0120 | h | Ayudante instalador | 0.1 | 12.93 | 1.29 |
| %0.03 | % | Costes indirectos | 3 % | 5.28 | 0.16 |
|  |  | Total |  |  | 5.44 |

| Medición | Uds. | Largo | Parcial |
|---|---|---|---|
| DI Local Vecinal | 4 | 120.000 | 480.000 |
| Total |  |  | 480 |

**P01.0019** m Conductor de Aluminio RZ1-Al de 1x25 mm² de sección con aislamiento de polietileno reticulado para 1kV y cubierta de compuesto termoplástico libre de halógenos , enhebrado y conexionado. (26/10/2016)
480 m × 4.93 = 2366.40

| Código | Ud | Descripción | Rendimiento | Precio | Importe |
|---|---|---|---|---|---|
| U01.00019 | m | Conductor RZ1-Al 1x25 mm² (material; 26/10/2016) | 1 | 2.15 | 2.15 |
| M01B0110 | h | Oficial instalador | 0.1 | 13.51 | 1.35 |
| M01B0120 | h | Ayudante instalador | 0.1 | 12.93 | 1.29 |
| %0.03 | % | Costes indirectos | 3 % | 4.79 | 0.14 |
|  |  | Total |  |  | 4.93 |

| Medición | Uds. | Largo | Parcial |
|---|---|---|---|
| DI Local Vecinal | 4 | 120.000 | 480.000 |
| Total |  |  | 480 |

**EL01.0283** m Conductor de cobre SZ1-k de 1x10 mm²de sección con aislamiento de polietileno reticulado para 1 kV tipo SZ1-K, tipo SEGURFOC-331, no propagador de incendio, resistente al fuego, libre de halógenos, baja emisión de humos y capaz de funcionar 90 minutos a 400 ºC, según lo indicado en el REBT 2002. Totalmente instalado en bandeja de PVC y/enhebrado, conexionado y funcionando. (01/11/2011)
240 m × 8.8 = 2112.00

| Código | Ud | Descripción | Rendimiento | Precio | Importe |
|---|---|---|---|---|---|
| UEL01.0283 | m | Ml. Conductor de cobre con aislamiento de polietileno reticulado para 1 kV de 1 x 10 mm² tipo SZ1-K, tipo SEGURFOC-331. Totalmente instalado. (material; 01/11/2011) | 1 | 5.9 | 5.90 |
| M01B0070 | h | Oficial electricista (mano de obra) | 0.1 | 13.51 | 1.35 |
| M01B0080 | h | Ayudante electricista (mano de obra) | 0.1 | 12.93 | 1.29 |
| %0.03 | % | Costes indirectos | 3 % | 8.54 | 0.26 |
|  |  | Total |  |  | 8.8 |

| Medición | Uds. | Largo | Parcial |
|---|---|---|---|
| DI Incendios | 4 | 60.000 | 240.000 |
| Total |  |  | 240 |

**P02.4407** ud Cuadro Servicios de Incendios, fabricación Moeller o equivalente, según D.F., según esquema. Totalmente instalado según Normas Particulares de la Compañía Suministradora, conexionado y funcionando. (19/10/2011)
1 ud × 514.3 = 514.30

| Código | Ud | Descripción | Rendimiento | Precio | Importe |
|---|---|---|---|---|---|
| U02.4407 | ud | Cuadro servicios de incendios, fabricación Moellern, según esquema (material; 19/10/2011) | 1 | 420 | 420.00 |
| M01B0070 | h | Oficial electricista | 3 | 13.51 | 40.53 |
| M01B0080 | h | Ayudante electricista | 3 | 12.93 | 38.79 |
| %0.03 | % | Costes indirectos | 3 % | 499.32 | 14.98 |
|  |  | Total |  |  | 514.3 |

**D18H0011** ud Cuadro Protección Salones Vecinales, Fabricación Moeller, según esquema, según D.F. totalemte instalado y conexionado según RBT-02., empotrado en paramento vertical. (20/07/2015)
1 ud × 632.55 = 632.55

| Código | Ud | Descripción | Rendimiento | Precio | Importe |
|---|---|---|---|---|---|
| M01B0070 | h | Oficial electricista | 1 | 13.51 | 13.51 |
| M01B0080 | h | Ayudante electricista | 1 | 12.93 | 12.93 |
| PS01.0066 | ML | Protector contra Sobretensiones combinado Cirprotec V-CHECK 4RPT Completo (material; 09/08/2015) | 1 | 358 | 358.00 |
| E22FC0010 | ud | Caja empotrar para cuadro distribución 24 módulos (2x12) (material) | 1 | 80.75 | 80.75 |
| E22HA0050 | ud | Interruptor control potencia 1P+N x 25 A (material) | 1 | 7.78 | 7.78 |
| E22HB0010 | ud | Interruptor general automático corte omnipolar 1+Nx25 A (P.C. 10 kA) (material) | 1 | 41.16 | 41.16 |
| E22HC0020 | ud | Interruptor diferencial 2x40A sensib 30 mA (material) | 2 | 25.52 | 51.04 |
| E22HD0010 | ud | Interruptor automático magnetotérmico 1P+N x 10 A (material) | 3 | 6.12 | 18.36 |
| E22HD0020 | ud | Interruptor automático magnetotérmico 1P+N x 16 A (material) | 2 | 6.12 | 12.24 |
| E22HD0030 | ud | Interruptor automático magnetotérmico 1P+N x 20 A (material) | 2 | 6.12 | 12.24 |
| E22HD0040 | ud | Interruptor automático magnetotérmico 1P+N x 25 A (material) | 1 | 6.12 | 6.12 |
| %0.03 | % | Costes indirectos | 3 % | 614.13 | 18.42 |
|  |  | Total |  |  | 632.55 |

**P04.0300** UD Adaptación, recableado y Etiquetado de cuadro general y cuadros existentes a los nuevos circuitos, según esquema correspondiente. (10/08/2015)
7 UD × 534.98 = 3744.86

| Código | Ud | Descripción | Rendimiento | Precio | Importe |
|---|---|---|---|---|---|
| U04.0305 | UD | Cableado y embornado de cuadros según diagrama unifilar correspondiente. Completo (material; 30/08/2016) | 1 | 200 | 200.00 |
| U04.0300 | UD | Etiquetas y rótulos de salida de cuadros, según esquema. Completo (material; 10/08/2015) | 1 | 55 | 55.00 |
| M01B0070 | h | Oficial electricista | 10 | 13.51 | 135.10 |
| M01B0080 | h | Ayudante electricista | 10 | 12.93 | 129.30 |
| %00.0003 | % | Medios Auxiliares | 3 % | 519.40 | 15.58 |
|  |  | Total |  |  | 534.98 |

### 1.2 INSTALACION INTERIOR (19/09/2007)
Importe: 183181.55

**D18P0460** m Bandeja de PVC-M1 RoHS, lisa o perforada, de 100x300 mm para distribución de líneas eléctricas de B.T. y de telecomunicaciones, serie 66, Unex o equivalente, de color gris ral 7030, sin separadores, con cubierta, montada en huecos de construccion, s/RBT e ICT.
50 m × 45.03 = 2251.50

| Código | Ud | Descripción | Rendimiento | Precio | Importe |
|---|---|---|---|---|---|
| M01B0070 | h | Oficial electricista | 0.17 | 13.51 | 2.30 |
| M01B0080 | h | Ayudante electricista | 0.085 | 12.93 | 1.10 |
| E22CBA0090 | m | Bandeja PVC-M1 RoHS, lisa/perfor 100x300 mm i/cub serie 66 Unex (material) | 1 | 41.63 | 41.63 |
|  |  | Total |  |  | 45.03 |

| Medición | Uds. | Largo | Parcial |
|---|---|---|---|
|  | 2 | 25.000 | 50.000 |
| Total |  |  | 50 |

**D18P0320** m Bandeja de PVC-M1 RoHS, lisa o perforada, de 60x150 mm para distribución de líneas eléctricas de B.T. y de telecomunicaciones, serie 66, Unex o equivalente, de color gris ral 7030, sin separadores, con cubierta, montada directamente sobre paramentos verticales, s/RBT e ICT.
550 m × 21.94 = 12067.00

| Código | Ud | Descripción | Rendimiento | Precio | Importe |
|---|---|---|---|---|---|
| M01B0070 | h | Oficial electricista | 0.14 | 13.51 | 1.89 |
| M01B0080 | h | Ayudante electricista | 0.07 | 12.93 | 0.91 |
| E22CBA0040 | m | Bandeja PVC-M1 RoHS, lisa/perfor 60x150 mm i/cub serie 66 Unex (material) | 1 | 19.14 | 19.14 |
|  |  | Total |  |  | 21.94 |

| Medición | Uds. | Largo | Parcial |
|---|---|---|---|
|  | 10 | 55.000 | 550.000 |
| Total |  |  | 550 |

**P01.1102** Ml Línea compuesta de cable de Cu de 2(1x2,5)mm², aislamiento de polietileno reticulado de 750 V, no propagador del incendio, con emisión de humos y opacidad reducida, según lo indicado en la norma UNE 21.123, enhebrado en tubo de PVC coarrugado reforzado o en bandeja perforada, según normativa vigente. Incluso p.p. de fijación y conexión y pequeño material. Totalmente instalado, conexionado y funcionando.
5440 Ml × 2.55 = 13872.00

| Código | Ud | Descripción | Rendimiento | Precio | Importe |
|---|---|---|---|---|---|
| UEL01.0083 | Ml | Conductor CU aisl. PE-R flex. libre de halógeno ESO7Z1-K Aisl 750v 1x2,5 mm². (material; 19/06/2008) | 2 | 0.31 | 0.62 |
| M01B0070 | h | Oficial electricista | 0.07 | 13.51 | 0.95 |
| M01B0080 | h | Ayudante electricista | 0.07 | 12.93 | 0.91 |
| %00.0003 | % | Medios Auxiliares | 3 % | 2.48 | 0.07 |
|  |  | Total |  |  | 2.55 |

| Medición | Uds. | Largo | Parcial |
|---|---|---|---|
| Línea Fuerza Corriente Sucia | 68 | 40.000 | 2720.000 |
| Línea Fuerza Corriente Limpia | 68 | 40.000 | 2720.000 |
| Total |  |  | 5440 |

**P01.5204** ML Ml. Línea compuesta de cable de Cu de 4(1x1,5)mm² aislamiento de polietileno reticulado de 750 V, no propagador del incendio, con emisión de humos y opacidad reducida, según lo indicado en la norma UNE 21.123, en bandeja o tubo de PVC (canalización no incluida), fabricado según Normas UNE EN-50086-1, UNE EN 50086-2-1, no propagador de llama, según normativa. Incluso p.p. abrazaderas. Totalmente instalado y conexionado. (26/10/2016)
3636 ML × 2.82 = 10253.52

| Código | Ud | Descripción | Rendimiento | Precio | Importe |
|---|---|---|---|---|---|
| UEL01.0082 | Ml | Conductor CU aisl. PE-R flex. libre de halógeno 750v 1x1,5 mm². (material; 19/06/2008) | 4 | 0.22 | 0.88 |
| M01B0070 | h | Oficial electricista | 0.07 | 13.51 | 0.95 |
| M01B0080 | h | Ayudante electricista | 0.07 | 12.93 | 0.91 |
| %00.0003 | % | Medios Auxiliares | 3 % | 2.74 | 0.08 |
|  |  | Total |  |  | 2.82 |

| Medición | Uds. | Largo | Parcial |
|---|---|---|---|
| Alimentación puntos de alumbrado | 101 | 36.000 | 3636.000 |
| Total |  |  | 3636 |

**P01.5202** ML Ml. Línea compuesta de cable de Cu de 2(1x1,5)mm2 aislamiento de polietileno reticulado de 750 V, no propagador del incendio, con emisión de humos y opacidad reducida, según lo indicado en la norma UNE 21.123, en tubo de PVC rígido de 25 mm, fabricado según Normas UNE EN-50086-1, UNE EN 50086-2-1, no propagador de llama, según normativa. Incluso p.p. abrazaderas. Totalmente instalado y conexionado.
2160 ML × 2.37 = 5119.20

| Código | Ud | Descripción | Rendimiento | Precio | Importe |
|---|---|---|---|---|---|
| UEL01.0082 | Ml | Conductor CU aisl. PE-R flex. libre de halógeno 750v 1x1,5 mm². | 2 | 0.22 | 0.44 |
| M01B0070 | h | Oficial electricista | 0.07 | 13.51 | 0.95 |
| M01B0080 | h | Ayudante electricista | 0.07 | 12.93 | 0.91 |
| %00.0003 | % | Medios Auxiliares | 3 % | 2.30 | 0.07 |
|  |  | Total |  |  | 2.37 |

| Medición | Uds. | Largo | Parcial |
|---|---|---|---|
| Alumbrado Emergencia | 60 | 36.000 | 2160.000 |
| Total |  |  | 2160 |

**P01.1200** Ud Conexión de línea de distribución desde Bandeja Repartidora hasta Caja de Puesto de Trabajo formada por doble tubo flexible corrugado reforzado Ø25 hasta caja de conexión de sobrepared de 10x10 cm., doble tubo rígido de PVC libre de halógeno Ø25 mm y doble línea desde bandeja hasta puesto de trabajo compuesta de cable de Cu de 3(1x2,5)mm², aislamiento de polietileno reticulado de 750 V, no propagador del incendio, con emisión de humos y opacidad reducida, según lo indicado en la norma UNE 21.123, según normativa vigente., y doble línea de cable estructurado FTP categoría 6 hasta Caja Puesto de Trabajo, Incluso p.p. de elementos de fijación y pequeño material de conexión. Totalmente instalado, conexionado y funcionando. (05/07/2015)
404 Ud × 39.77 = 16067.08

| Código | Ud | Descripción | Rendimiento | Precio | Importe |
|---|---|---|---|---|---|
| UEL01.0083 | Ml | Conductor CU aisl. PE-R flex. libre de halógeno ESO7Z1-K Aisl 750v 1x2,5 mm². | 45 | 0.31 | 13.95 |
| E22CAD0150 | m | Tubo PVC corrugado reforzado D=25 mm, de doble capa, Reflex, libre de halógenos y no propagador de la llama (material) | 12 | 0.32 | 3.84 |
| E22CAE0020 | m | Tubo PVC rígido D=25 mm (material; 07/07/2015) | 4 | 0.82 | 3.28 |
| E22FD0030 | ud | Caja derivación superficie cuadrada 100x100 mm, protección normal. (material) | 2 | 2.5 | 5.00 |
| E19CA0021 | m | Cable estructurado FTP/RJ-45 (apantallado), categoría 6. (material; 26/10/2016) | 18 | 0.55 | 9.90 |
| M01B0070 | h | Oficial electricista | 0.1 | 13.51 | 1.35 |
| M01B0080 | h | Ayudante electricista | 0.1 | 12.93 | 1.29 |
| %00.0003 | % | Medios Auxiliares | 3 % | 38.61 | 1.16 |
|  |  | Total |  |  | 39.77 |

**D18OA0021** Ml Cableado para red de informática, constituído por cable estructurado FTP/RJ-45 (apantallado), categoría 6, instalado en canalización (sólo cableado), incluso conexionado. (26/10/2016)
29088 Ml × 1.96 = 57012.48

| Código | Ud | Descripción | Rendimiento | Precio | Importe |
|---|---|---|---|---|---|
| M01B0070 | h | Oficial electricista | 0.1 | 13.51 | 1.35 |
| E19CA0021 | m | Cable estructurado FTP/RJ-45 (apantallado), categoría 6. | 1 | 0.55 | 0.55 |
| %0.03 | % | Costes indirectos | 3 % | 1.90 | 0.06 |
|  |  | Total |  |  | 1.96 |

| Medición | Uds. | Largo | Ancho | Parcial |
|---|---|---|---|---|
|  | 404 | 2.000 | 36.000 | 29088.000 |
| Total |  |  |  | 29088 |

**P04.0192** UD Ud. Caja de mecanismos de pared de empotrar Simon 500 Cima o similar, según D.F. para instalaciones sobre pared, formato Kit, referencia 51000305-030 compuesto por kit de puesto de trabajo SAI con una base doble Schuko blanca, una base doble Schuko roja, 2 placas de V&D para 2 conectores RJ-45,2 conectores RJ-45 cat. 6A FTP Referencia CJ6A45F y una Base Caja de empotrar de 3 módulos referencia 51020103-039. Totalmente instalado, conexionado,test de prueba, certificación de cat.6 y funcionando. (05/07/2015)
400 UD × 58.3 = 23320.00

| Código | Ud | Descripción | Rendimiento | Precio | Importe |
|---|---|---|---|---|---|
| U04.0192 | UD | Caja de Pared de Empotrar Formato Kit Simon 500 Cima, con mecanismos. Completa (material; 05/07/2015) | 1 | 40.73 | 40.73 |
| M01B0070 | h | Oficial electricista | 0.6 | 13.51 | 8.11 |
| M01B0080 | h | Ayudante electricista | 0.6 | 12.93 | 7.76 |
| %00.000300 | % | Medios auxiliares | 3 % | 56.60 | 1.70 |
|  |  | Total |  |  | 58.3 |

**P04.0190** UD Ud. Caja de mecanismos de pared de superficie Simon 500 Cima o similar, según D.F. para instalaciones sobre pared, formato Kit, referencia 51000302-030 compuesto por kit de puesto de trabajo SAI con una base doble Schuko blanca, una base doble Schuko roja, 2 placas de V&D para 2 conectores RJ-45,2 conectores RJ-45 cat. 6A FTP Referencia CJ6A45F y una Base Caja de pared superficie 3 módulos referencia 51050003-030. Totalmente instalado, conexionado,test de prueba, certificación de cat.6 y funcionando. (05/07/2015)
5 UD × 82.84 = 414.20

| Código | Ud | Descripción | Rendimiento | Precio | Importe |
|---|---|---|---|---|---|
| U04.0190 | UD | Caja de Pared de Superficie Formato Kit Simon 500 Cima, con mecanismos. Completa (material; 05/07/2015) | 1 | 40.35 | 40.35 |
| U04.0010 | UD | Caja estanca Gewiss 100x100x55 mm (material; 10/05/2013) | 2 | 1.18 | 2.36 |
| E22CAE0010 | m | Tubo PVC rígido D=20 mm (material) | 6 | 0.64 | 3.84 |
| UEL01.0083 | Ml | Conductor CU aisl. PE-R flex. libre de halógeno ESO7Z1-K Aisl 750v 1x2,5 mm². | 24 | 0.31 | 7.44 |
| M01B0070 | h | Oficial electricista | 1 | 13.51 | 13.51 |
| M01B0080 | h | Ayudante electricista | 1 | 12.93 | 12.93 |
| %00.000300 | % | Medios auxiliares | 3 % | 80.43 | 2.41 |
|  |  | Total |  |  | 82.84 |

**P02.0315** Ud Punto de luz en pasillo o dependencias, instalación en superficie compuesto por tubo rígido de 20 mm. no propagador de llama, cable de cobre de 3(1 x 1,5) mm² de sección, libre de halógenos, p.p. caja de derivación. Totalmente instalado y funcionando. (27/10/2016)
78 Ud × 24.96 = 1946.88

| Código | Ud | Descripción | Rendimiento | Precio | Importe |
|---|---|---|---|---|---|
| U03.0003b | ML | Tubo PVC rigido de 25 mm, no propagador de llama. (material; 19/06/2008) | 6 | 0.82 | 4.92 |
| U03.0903 | UD | Abrazadera plástica para tubo de 25 (material; 19/06/2008) | 5 | 0.13 | 0.65 |
| UEL01.0083 | Ml | Conductor CU aisl. PE-R flex. libre de halógeno ESO7Z1-K Aisl 750v 1x2,5 mm². | 18 | 0.31 | 5.58 |
| U04.0010 | UD | Caja estanca Gewiss 100x100x55 mm | 1 | 1.18 | 1.18 |
| M01B0070 | h | Oficial electricista | 0.45 | 13.51 | 6.08 |
| M01B0080 | h | Ayudante electricista | 0.45 | 12.93 | 5.82 |
| %00.0003 | % | Medios Auxiliares | 3 % | 24.23 | 0.73 |
|  |  | Total |  |  | 24.96 |

| Medición | Uds. | Parcial |
|---|---|---|
| Alimentación Luminarias Superficie | 78 | 78.000 |
| Total |  | 78 |

**P02.0313a** Ud Punto de luz en pasillo o dependencias compuesto por tubo coarrugado reforzado 20 mm. no propagador de llama, cable de cobre de 3(1 x 2,5) mm² de sección, libre de halógenos, p.p. caja estanca de derivación de 100x100x55. Totalmente instalado y funcionando.
301 Ud × 24.1 = 7254.10
Punto de luz en pasillo o dependencias compuesto por tubo coarrugado reforzado 20 mm. no propagador de llama, cable de cobre de 3(1 x 2,5) mm² de sección, libre de halógenos, p.p. caja de derivación. Totalmente instalado y funcionando.

| Código | Ud | Descripción | Rendimiento | Precio | Importe |
|---|---|---|---|---|---|
| E22CAD0070 | m | Tubo flexible corrug D 20 mm categ 2221-3321-3322 (material) | 6 | 0.79 | 4.74 |
| UEL01.0083 | Ml | Conductor CU aisl. PE-R flex. libre de halógeno ESO7Z1-K Aisl 750v 1x2,5 mm². | 18 | 0.31 | 5.58 |
| U04.0010 | UD | Caja estanca Gewiss 100x100x55 mm | 1 | 1.18 | 1.18 |
| M01B0070 | h | Oficial electricista | 0.45 | 13.51 | 6.08 |
| M01B0080 | h | Ayudante electricista | 0.45 | 12.93 | 5.82 |
| %00.0003 | % | Medios Auxiliares | 3 % | 23.40 | 0.70 |
|  |  | Total |  |  | 24.1 |

| Medición | Uds. | Parcial |
|---|---|---|
| Alimentación Luminarias empotradas | 296 | 296.000 |
| Alimentación Luminarias Exterior | 5 | 5.000 |
| Total |  | 301 |

**D18JA0535** ud Punto de interruptor regulador electrónico para LED en alumbrado interior, con caja, mecanismo Niessen Olas Blanco Ref. 8160.2 , Marco Blanco Jazmin de 1 elemento y Tecla para reguladores electrónicos giratorios, ref. 8460.2 o equivalente, con p.p. de tubo flexible corrugado (s/norma UNE-EN 50086-2-3) D 20 mm, cableado con cable cobre 750 V, de 2,5 mm², caja de derivación empotrada y pequeño material, incluso apertura de rozas y recibido de tubos y cajas. Instalado s/RBT-02 y NTE IEB 48. (25/06/2017)
17 ud × 140.01 = 2380.17

| Código | Ud | Descripción | Rendimiento | Precio | Importe |
|---|---|---|---|---|---|
| M01B0070 | h | Oficial electricista | 0.4 | 13.51 | 5.40 |
| M01B0080 | h | Ayudante electricista | 0.4 | 12.93 | 5.17 |
| E22JCG0036 | ud | Tecla para reguladores electrónicos giratorios ref. 8460.2 Niessen Olas, blanca (material; 25/06/2017) | 1 | 10.16 | 10.16 |
| E22JCG0050 | ud | Placa y soporte 1 módulo, bl Niessen Olas, blanca (material) | 1 | 1.82 | 1.82 |
| E22FE0020 | ud | Caja empotrar rectang 1 a 3 mód (material) | 1 | 0.66 | 0.66 |
| E22CAD0070 | m | Tubo flexible corrug D 20 mm categ 2221-3321-3322 | 8 | 0.79 | 6.32 |
| UEL01.0083 | Ml | Conductor CU aisl. PE-R flex. libre de halógeno ESO7Z1-K Aisl 750v 1x2,5 mm². | 16 | 0.31 | 4.96 |
| A07B0010 | m | Apertura y sellado de rozas en fábricas de bloques de hormigón | 8 | 2.93 | 23.44 |
| E22JCC0035 | ud | Regulador electrónico giratorio para LED Niessen Olas Ref. 8160.2 (material; 25/06/2017) | 1 | 72.35 | 72.35 |
| E22JCC0050 | ud | Interruptor 1P, 10 A, 1 mód Niessen Olas (material) | 1 | 3.15 | 3.15 |
| E22FD0030 | ud | Caja derivación superficie cuadrada 100x100 mm, protección normal. | 1 | 2.5 | 2.50 |
| %0.03 | % | Costes indirectos | 3 % | 135.93 | 4.08 |
|  |  | Total |  |  | 140.01 |

| Medición | Uds. | Parcial |
|---|---|---|
| Aulas | 12 | 12.000 |
| Salón de Actos | 5 | 5.000 |
| Total |  | 17 |

**D18JA0500** ud Punto de interruptor sencillo en alumbrado interior, con caja, mecanismo Niessen Olas Blanco y Marco Blanco Jazmin de 1 elemento o equivalente, con p.p. de tubo flexible corrugado (s/norma UNE-EN 50086-2-3) D 20 mm, cableado con cable cobre 750 V, de 2,5 mm², caja de derivación empotrada y pequeño material, incluso apertura de rozas y recibido de tubos y cajas. Instalado s/RBT-02 y NTE IEB 48.
91 ud × 55.02 = 5006.82

| Código | Ud | Descripción | Rendimiento | Precio | Importe |
|---|---|---|---|---|---|
| M01B0070 | h | Oficial electricista | 0.4 | 13.51 | 5.40 |
| M01B0080 | h | Ayudante electricista | 0.4 | 12.93 | 5.17 |
| E22JCG0050 | ud | Placa y soporte 1 módulo, bl Niessen Olas, blanca | 1 | 1.82 | 1.82 |
| E22FE0020 | ud | Caja empotrar rectang 1 a 3 mód | 1 | 0.66 | 0.66 |
| E22CAD0070 | m | Tubo flexible corrug D 20 mm categ 2221-3321-3322 | 8 | 0.79 | 6.32 |
| UEL01.0083 | Ml | Conductor CU aisl. PE-R flex. libre de halógeno ESO7Z1-K Aisl 750v 1x2,5 mm². | 16 | 0.31 | 4.96 |
| A07B0010 | m | Apertura y sellado de rozas en fábricas de bloques de hormigón | 8 | 2.93 | 23.44 |
| E22JCC0050 | ud | Interruptor 1P, 10 A, 1 mód Niessen Olas | 1 | 3.15 | 3.15 |
| E22FD0030 | ud | Caja derivación superficie cuadrada 100x100 mm, protección normal. | 1 | 2.5 | 2.50 |
| %0.03 | % | Costes indirectos | 3 % | 53.42 | 1.60 |
|  |  | Total |  |  | 55.02 |

| Medición | Uds. | Parcial |
|---|---|---|
| PB | 9 | 9.000 |
| P1 | 4 | 4.000 |
| P2 | 18 | 18.000 |
| P3 | 20 | 20.000 |
| P4 | 20 | 20.000 |
| P5 | 20 | 20.000 |
| Total |  | 91 |

**D18JA0100** ud Punto de interruptor sencillo en alumbrado interior, con caja, mecanismo Niessen Arco estanco o equivalente, con p.p. de tubo rígido (s/norma UNE-EN 50086-2-3) D 25 mm, cableado con cable cobre 750 V, de 2,5 mm², caja de derivación y pequeño material, incluso apertura de rozas y recibido de tubos y cajas. Instalado s/RBT-02 y NTE IEB 48.
46 ud × 31.8 = 1462.80

| Código | Ud | Descripción | Rendimiento | Precio | Importe |
|---|---|---|---|---|---|
| M01B0070 | h | Oficial electricista | 0.4 | 13.51 | 5.40 |
| M01B0080 | h | Ayudante electricista | 0.4 | 12.93 | 5.17 |
| E22JCG0010 | ud | Placa y soporte 1 módulo, bl Gewiss System-Virna (material) | 1 | 1.82 | 1.82 |
| E22FE0021 | ud | Caja superficie rectangular, 1 a 3 módulos (material) | 1 | 0.66 | 0.66 |
| U03.0003b | ML | Tubo PVC rigido de 25 mm, no propagador de llama. | 8 | 0.82 | 6.56 |
| U03.0903 | UD | Abrazadera plástica para tubo de 25 | 5 | 0.13 | 0.65 |
| UEL01.0083 | Ml | Conductor CU aisl. PE-R flex. libre de halógeno ESO7Z1-K Aisl 750v 1x2,5 mm². | 16 | 0.31 | 4.96 |
| E22JCC0010 | ud | Interruptor 1P, 10 A, 1 mód Gewiss System (material) | 1 | 3.15 | 3.15 |
| E22FD0030 | ud | Caja derivación superficie cuadrada 100x100 mm, protección normal. | 1 | 2.5 | 2.50 |
| %0.03 | % | Costes indirectos | 3 % | 30.87 | 0.93 |
|  |  | Total |  |  | 31.8 |

| Medición | Uds. | Parcial |
|---|---|---|
| PB | 11 | 11.000 |
| P1 | 15 | 15.000 |
| P2 | 2 | 2.000 |
| L.V. | 18 | 18.000 |
| Total |  | 46 |

**D18JA0105** ud Punto de toma de corriente sencillo en alumbrado interior, con caja, mecanismo sSchuko Niessen Arco estanco o equivalente, con p.p. de tubo rígido (s/norma UNE-EN 50086-2-3) D 25 mm, cableado con cable cobre 750 V, de 2,5 mm², caja de derivación y pequeño material, incluso fijación y recibido de tubos y cajas. Instalado s/RBT-02 y NTE IEB 48.
74 ud × 25.97 = 1921.78

| Código | Ud | Descripción | Rendimiento | Precio | Importe |
|---|---|---|---|---|---|
| M01B0070 | h | Oficial electricista | 0.4 | 13.51 | 5.40 |
| M01B0080 | h | Ayudante electricista | 0.4 | 12.93 | 5.17 |
| E22JCG0015 | ud | Placa y soporte 1 módulo, bl Niessen Arco (material) | 1 | 1.82 | 1.82 |
| E22FE0021 | ud | Caja superficie rectangular, 1 a 3 módulos | 1 | 0.66 | 0.66 |
| U03.0003b | ML | Tubo PVC rigido de 25 mm, no propagador de llama. | 3 | 0.82 | 2.46 |
| U03.0903 | UD | Abrazadera plástica para tubo de 25 | 1 | 0.13 | 0.13 |
| UEL01.0083 | Ml | Conductor CU aisl. PE-R flex. libre de halógeno ESO7Z1-K Aisl 750v 1x2,5 mm². | 12 | 0.31 | 3.72 |
| E22JCC0025 | ud | Toma Schuko 2P+T, 16 A, 1 mód Niessen Arco (material) | 1 | 3.35 | 3.35 |
| E22FD0030 | ud | Caja derivación superficie cuadrada 100x100 mm, protección normal. | 1 | 2.5 | 2.50 |
| %0.03 | % | Costes indirectos | 3 % | 25.21 | 0.76 |
|  |  | Total |  |  | 25.97 |

| Medición | Uds. | Parcial |
|---|---|---|
| PB | 22 | 22.000 |
| P1 | 30 | 30.000 |
| P2 | 4 | 4.000 |
| L.V. | 18 | 18.000 |
| Total |  | 74 |

**P02.0718** Ud Punto de Toma de Corriente compuesto por enchufe tipo schuko 2P+T Niessen Olas, según D.F., color a elegir, cable de cobre de 3(1x2.5) mm² 750 V, libre de halógenos. tubo coarrugado reforzado 20 mm, no propagador de llama, caja de derivación. Totalmente instalado y funcionando. (10/05/2013)
182 Ud × 40.37 = 7347.34

| Código | Ud | Descripción | Rendimiento | Precio | Importe |
|---|---|---|---|---|---|
| U02.0508 | UD | Toma de Corriente Schuko Niessen Olas (material) | 1 | 4.2 | 4.20 |
| UL2.0005a | UD | Chasis Niessen Olas (material) | 1 | 0.78 | 0.78 |
| U02.0525b | UD | Placa 1 a 3 elem. Niessen Olas (material) | 1 | 2.4 | 2.40 |
| A07B0010 | m | Apertura y sellado de rozas en fábricas de bloques de hormigón | 4 | 2.93 | 11.72 |
| E22FE0020 | ud | Caja empotrar rectang 1 a 3 mód | 1 | 0.66 | 0.66 |
| UEL01.0083 | Ml | Conductor CU aisl. PE-R flex. libre de halógeno ESO7Z1-K Aisl 750v 1x2,5 mm². | 18 | 0.31 | 5.58 |
| U04.0010 | UD | Caja estanca Gewiss 100x100x55 mm | 1 | 1.18 | 1.18 |
| U03.0015b | ML | Tubo coarrugado reforz. 20mm, no propagador de llama (material; 19/06/2008) | 6 | 0.79 | 4.74 |
| M01B0070 | h | Oficial electricista | 0.3 | 13.51 | 4.05 |
| M01B0080 | h | Ayudante electricista | 0.3 | 12.93 | 3.88 |
| %00.0003 | % | Medios Auxiliares | 3 % | 39.19 | 1.18 |
|  |  | Total |  |  | 40.37 |

| Medición | Uds. | Parcial |
|---|---|---|
| PB | 18 | 18.000 |
| P1 | 8 | 8.000 |
| P2 | 36 | 36.000 |
| P3 | 40 | 40.000 |
| P4 | 40 | 40.000 |
| P5 | 40 | 40.000 |
| Total |  | 182 |

**P02.0499** Ud Punto de luz de emergencia o señalización compuesto por cable de cobre de 2(1x1,5) mm² 750 V, libre de halógenos, tubo coarrugado reforzado de 20 mm., no propagador de llama. Totalmente instalado y funcionando.
93 Ud × 23.08 = 2146.44

| Código | Ud | Descripción | Rendimiento | Precio | Importe |
|---|---|---|---|---|---|
| UEL01.0082 | Ml | Conductor CU aisl. PE-R flex. libre de halógeno 750v 1x1,5 mm². | 10 | 0.22 | 2.20 |
| U03.0015b | ML | Tubo coarrugado reforz. 20mm, no propagador de llama | 4 | 0.79 | 3.16 |
| U04.0010 | UD | Caja estanca Gewiss 100x100x55 mm | 1 | 1.18 | 1.18 |
| M01B0070 | h | Oficial electricista | 0.6 | 13.51 | 8.11 |
| M01B0080 | h | Ayudante electricista | 0.6 | 12.93 | 7.76 |
| %00.0003 | % | Medios Auxiliares | 3 % | 22.41 | 0.67 |
|  |  | Total |  |  | 23.08 |

**P02.0499R** Ud Punto de luz de emergencia o señalización de cuartos técnicos compuesto por cable de cobre de 2(1x1,5) mm² 750 V, libre de halógenos, tubo rígido de superficie de 20 mm. de diámetro, no propagador de llama. Totalmente instalado y funcionando. (15/02/2016)
59 Ud × 21.32 = 1257.88

| Código | Ud | Descripción | Rendimiento | Precio | Importe |
|---|---|---|---|---|---|
| UEL01.0082 | Ml | Conductor CU aisl. PE-R flex. libre de halógeno 750v 1x1,5 mm². | 9 | 0.22 | 1.98 |
| U03.0002b | ML | Tubo PVC rigido de 20 mm, no propagador de llama. (material; 15/02/2016) | 4 | 0.82 | 3.28 |
| E22FE0021 | ud | Caja superficie rectangular, 1 a 3 módulos | 1 | 0.66 | 0.66 |
| M10. | H | Oficial electricista | 0.6 | 12.58 | 7.55 |
| M11. | H | Ayudante electricista | 0.6 | 12.05 | 7.23 |
| %00.0003 | % | Medios Auxiliares | 3 % | 20.70 | 0.62 |
|  |  | Total |  |  | 21.32 |

**D18JE0280** Ud Toma de corriente bipolar de 25 A con toma de tierra, especial para cocina y horno, con caja y mecanismo completo Gewiss System o equivalente, con p.p. de tubo flexible corrugado (s/norma UNE-EN 50086-2-3) D 32 mm, cableado con cable cobre 750 V, de 6 mm², caja de derivación empotrada y pequeño material, incluso apertura de rozas y recibido de tubos y cajas. Instalado s/RBT-02 y NTE IEB-51.
6 Ud × 66.32 = 397.92

| Código | Ud | Descripción | Rendimiento | Precio | Importe |
|---|---|---|---|---|---|
| M01B0070 | h | Oficial electricista | 0.4 | 13.51 | 5.40 |
| M01B0080 | h | Ayudante electricista | 0.4 | 12.93 | 5.17 |
| E22CAD0090 | m | Tubo flexible corrug D 32 mm categ 2221-3321-3322 (material) | 6 | 1.65 | 9.90 |
| E22IA0050 | m | Conductor cobre VV 750 V, unipolar 6 mm² (material) | 18 | 0.6 | 10.80 |
| A07B0010 | m | Apertura y sellado de rozas en fábricas de bloques de hormigón | 6 | 2.93 | 17.58 |
| E22JCC0055 | ud | Toma corriente bip 25 A con TTp/cocinas Gewiss System (material) | 1 | 12.75 | 12.75 |
| E22FE0010 | ud | Caja empotrar universal enlazable 60 mm (material) | 1 | 0.29 | 0.29 |
| E22FD0030 | ud | Caja derivación superficie cuadrada 100x100 mm, protección normal. | 1 | 2.5 | 2.50 |
| %0.03 | % | Costes indirectos | 3 % | 64.39 | 1.93 |
|  |  | Total |  |  | 66.32 |

**D18G0011** m Derivación a cuadro 5(1x6) mm² (enlazando el cuadro general con el subcuadro), formada por conductores de cobre aislados UNE VV 750 V (s/UNE 21123 parte 4 ó 5) de 6 mm², bajo tubo flexible corrugado (s/normas UNE-EN 50085-1 y UNE 50086-1) de D 32 mm, incluso apertura y sellado de rozas y ayudas de albañilería. Instalada, s/RBT-02. (08/02/2016)
20 m × 15.43 = 308.60

| Código | Ud | Descripción | Rendimiento | Precio | Importe |
|---|---|---|---|---|---|
| M01B0070 | h | Oficial electricista | 0.25 | 13.51 | 3.38 |
| M01B0080 | h | Ayudante electricista | 0.25 | 12.93 | 3.23 |
| E22CAD032 | m | Tubo flexible corrug D 32 mm categ 2221-3321-3322 (material; 08/02/2016) | 1 | 2.44 | 2.44 |
| E22IA0050 | m | Conductor cobre VV 750 V, unipolar 6 mm² | 5 | 0.6 | 3.00 |
| A07B0010 | m | Apertura y sellado de rozas en fábricas de bloques de hormigón | 1 | 2.93 | 2.93 |
| %0.03 | % | Costes indirectos | 3 % | 14.98 | 0.45 |
|  |  | Total |  |  | 15.43 |

**D18G0021** m Derivación a cuadro 5(1x10) mm² (enlazando el cuadro general con el subcuadro), formada por conductores de cobre aislados UNE VV 750 V (s/UNE 21123 parte 4 ó 5) de 10 mm², bajo tubo flexible corrugado (s/normas UNE-EN 50085-1 y UNE 50086-1) de D 32 mm, incluso apertura y sellado de rozas y ayudas de albañilería. Instalada, s/RBT-02. (08/02/2016)
20 m × 19.29 = 385.80

| Código | Ud | Descripción | Rendimiento | Precio | Importe |
|---|---|---|---|---|---|
| M01B0070 | h | Oficial electricista | 0.25 | 13.51 | 3.38 |
| M01B0080 | h | Ayudante electricista | 0.25 | 12.93 | 3.23 |
| E22CAD032 | m | Tubo flexible corrug D 32 mm categ 2221-3321-3322 | 1 | 2.44 | 2.44 |
| E22IA0060 | m | Conductor cobre VV 750 V, unipolar 10 mm² (material; 08/02/2016) | 5 | 1.35 | 6.75 |
| A07B0010 | m | Apertura y sellado de rozas en fábricas de bloques de hormigón | 1 | 2.93 | 2.93 |
| %0.03 | % | Costes indirectos | 3 % | 18.73 | 0.56 |
|  |  | Total |  |  | 19.29 |

**EL01.0203b** ml Conductor de cobre de 3(1x16)mm² con aislamiento de polietileno reticulado tipo ESO7Z1-K (AS), no propagador del incendio, con emisión de humos y opacidad reducida, grapado en bandeja con brida plástica y/o enhebrado en canalización. Totalmente instalado y conexionado. (26/03/2014)
20 ml × 14.98 = 299.60

| Código | Ud | Descripción | Rendimiento | Precio | Importe |
|---|---|---|---|---|---|
| E22IA0020 | m | Conductor cobre VV 750 V, unipolar 1,5 mm² (material) | 1 | 0.349 | 0.35 |
| E22IA0062 | m | Conductor de cobre ESO7Z1-K 750 V, unipolar de 16 mm². (material; 28/04/2013) | 3 | 3.407 | 10.22 |
| M01B0070 | h | Oficial electricista | 0.15 | 13.51 | 2.03 |
| M01B0080 | h | Ayudante electricista | 0.15 | 12.93 | 1.94 |
| %0.03 | % | Costes indirectos | 3 % | 14.54 | 0.44 |
|  |  | Total |  |  | 14.98 |

**D18G0031** m Derivación a cuadro 5(1x16) mm² (enlazando el cuadro general con el subcuadro), formada por conductores de cobre aislados UNE VV 750 V (s/UNE 21123 parte 4 ó 5) de 16 mm², bajo tubo flexible corrugado (s/normas UNE-EN 50085-1 y UNE 50086-1) de D 40 mm, incluso apertura y sellado de rozas y ayudas de albañilería. Instalada, s/RBT-02. (08/02/2016)
30 m × 19.17 = 575.10

| Código | Ud | Descripción | Rendimiento | Precio | Importe |
|---|---|---|---|---|---|
| M01B0070 | h | Oficial electricista | 0.25 | 13.51 | 3.38 |
| M01B0080 | h | Ayudante electricista | 0.25 | 12.93 | 3.23 |
| E22CAD0100 | m | Tubo flexible corrug D 40 mm categ 2221-3321-3322 (material) | 1 | 2.71 | 2.71 |
| E22IA0070 | m | Conductor cobre VV 750 V, unipolar 16 mm² (material) | 4 | 1.59 | 6.36 |
| A07B0010 | m | Apertura y sellado de rozas en fábricas de bloques de hormigón | 1 | 2.93 | 2.93 |
| %0.03 | % | Costes indirectos | 3 % | 18.61 | 0.56 |
|  |  | Total |  |  | 19.17 |

| Medición | Uds. | Largo | Parcial |
|---|---|---|---|
| Alimentación Cuadro SAI | 1 | 30.000 | 30.000 |
| Total |  |  | 30 |

**EL01.0203** ml Conductor de cobre de 3(1x6) mm² con aislamiento de polietileno reticulado tipo ESO7Z1-K (AS), no propagador del incendio, con emisión de humos y opacidad reducida, grapado en bandeja con brida plástica y/o enhebrado en canalización. Totalmente instalado y conexionado. (09/10/2011)
24 ml × 2.95 = 70.80
Conductor de cobre de 3x6 mm² con aislamiento de polietileno reticulado tipo ESO7Z1-K (AS), no propagador del incendio, con emisión de humos y opacidad reducida, grapado en bandeja con brida plástica y/o enhebrado en canalización. Totalmente instalado y conexionado.

| Código | Ud | Descripción | Rendimiento | Precio | Importe |
|---|---|---|---|---|---|
| E22IA0050 | m | Conductor cobre VV 750 V, unipolar 6 mm² | 3 | 0.6 | 1.80 |
| M01B0070 | h | Oficial electricista | 0.04 | 13.51 | 0.54 |
| M01B0080 | h | Ayudante electricista | 0.04 | 12.93 | 0.52 |
| %0.03 | % | Costes indirectos | 3 % | 2.86 | 0.09 |
|  |  | Total |  |  | 2.95 |

| Medición | Uds. | Largo | Parcial |
|---|---|---|---|
|  | 2 | 12.000 | 24.000 |
| Total |  |  | 24 |

**D34HA0060** Ud Toma TV-FM terrestre, para recepción individual, colocada, compuesta por caja, placa y mecanismo Gewiss System-Virna o equivalente, incluso p.p. de canalización con tubo PVC flexible reforzado D 32 mm, cableado con cable coaxial aislado de TV-FM de 75 ohmios, apertura de rozas, recibido de cajas y tubos.
12 Ud × 58.8 = 705.60

| Código | Ud | Descripción | Rendimiento | Precio | Importe |
|---|---|---|---|---|---|
| M01B0070 | h | Oficial electricista | 0.35 | 13.51 | 4.73 |
| M01B0080 | h | Ayudante electricista | 0.35 | 12.93 | 4.53 |
| E22JCC0100 | ud | Toma TV tradicional 1 mód Gewiss System (material) | 1 | 19.6 | 19.60 |
| E22JCG0010 | ud | Placa y soporte 1 módulo, bl Gewiss System-Virna | 1 | 1.82 | 1.82 |
| E22FE0020 | ud | Caja empotrar rectang 1 a 3 mód | 1 | 0.66 | 0.66 |
| E22CAD0090 | m | Tubo flexible corrug D 32 mm categ 2221-3321-3322 | 5 | 1.65 | 8.25 |
| E19BFCA0020 | m | Cable coaxial 75 Ohm 0,17dB/m 860 MHz; 0.28 dB/m 2150 MHz Cu / Cu. (Carrete cartón). Modelo CCF SAT. Ref. 84123. Fagor. (material) | 5 | 0.57 | 2.85 |
| A07B0010 | m | Apertura y sellado de rozas en fábricas de bloques de hormigón | 5 | 2.93 | 14.65 |
| %0.03 | % | Costes indirectos | 3 % | 57.09 | 1.71 |
|  |  | Total |  |  | 58.8 |

**P01.5221** ML Ml. Línea bajo Tubo Rígido de pvc de Ø32, compuesta de cable de Cu de 3(1x2,5)mm² con aislamiento de polietileno reticulado de 750 V, no propagador del incendio, con emisión de humos y opacidad reducida, según lo indicado en la norma UNE 21.123, en tubo de PVC rígido de 32 mm, libre de halógenos, no propagador de llama, incluso parte proporcional de caja de derivación, de elementos de fijación y conexión. Totalmente instalado.
250 ML × 7.7 = 1925.00

| Código | Ud | Descripción | Rendimiento | Precio | Importe |
|---|---|---|---|---|---|
| UEL01.0083 | Ml | Conductor CU aisl. PE-R flex. libre de halógeno ESO7Z1-K Aisl 750v 1x2,5 mm². | 3.6 | 0.31 | 1.12 |
| E22CAE0030 | m | Tubo PVC rígido D=32 mm libre de halógenos y no propagador de la llama (material) | 1 | 1.16 | 1.16 |
| E22FD0040 | ud | Caja derivación superficie cuadrada 100x100 mm, protección estanca. (material) | 1 | 2.5 | 2.50 |
| U03.0905 | UD | Abrazadera plástica para tubo de 32 (material) | 2 | 0.16 | 0.32 |
| M01B0070 | h | Oficial electricista | 0.09 | 13.51 | 1.22 |
| M01B0080 | h | Ayudante electricista | 0.09 | 12.93 | 1.16 |
| %00.0003 | % | Medios Auxiliares | 3 % | 7.48 | 0.22 |
|  |  | Total |  |  | 7.7 |

**P01.5040** Ml Tubo coarrugado reforzado de 40 mm, fabricado según Normas UNE EN-50086-1, UNE EN 50086-2-2, no propagador de llama, instalado en suelo y paredes (07/07/2015)
425 Ml × 6.12 = 2601.00

| Código | Ud | Descripción | Rendimiento | Precio | Importe |
|---|---|---|---|---|---|
| E22CAD0100 | m | Tubo flexible corrug D 40 mm categ 2221-3321-3322 | 1 | 2.71 | 2.71 |
| M01B0080 | h | Ayudante electricista | 0.25 | 12.93 | 3.23 |
| %00.0003 | % | Medios Auxiliares | 3 % | 5.94 | 0.18 |
|  |  | Total |  |  | 6.12 |

**P01.5032** Ml Tubo coarrugado reforzado de 32 mm, fabricado según Normas UNE EN-50086-1, UNE EN 50086-2-2, no propagador de llama, instalado en suelo y paredes
100 Ml × 4.43 = 443.00

| Código | Ud | Descripción | Rendimiento | Precio | Importe |
|---|---|---|---|---|---|
| U03.0018 | ML | Tubo corrugado reforzado de Ø32 mm. (material; 19/06/2008) | 1 | 1.07 | 1.07 |
| M01B0080 | h | Ayudante electricista | 0.25 | 12.93 | 3.23 |
| %00.0003 | % | Medios Auxiliares | 3 % | 4.30 | 0.13 |
|  |  | Total |  |  | 4.43 |

**P01.5034** Ml Tubo coarrugado reforzado de 20 mm, fabricado según Normas UNE EN-50086-1, UNE EN 50086-2-2, no propagador de llama, instalado en suelo y paredes (13/04/2014)
100 Ml × 1 = 100.00

| Código | Ud | Descripción | Rendimiento | Precio | Importe |
|---|---|---|---|---|---|
| E22CAD0070 | m | Tubo flexible corrug D 20 mm categ 2221-3321-3322 | 1 | 0.79 | 0.79 |
| M01B0080 | h | Ayudante electricista | 0.014 | 12.93 | 0.18 |
| %0.03 | % | Costes indirectos | 3 % | 0.97 | 0.03 |
|  |  | Total |  |  | 1 |

**P01.5033** Ml Tubo coarrugado reforzado de 25 mm, fabricado según Normas UNE EN-50086-1, UNE EN 50086-2-2, no propagador de llama, instalado en suelo y paredes
100 Ml × 3.68 = 368.00

| Código | Ud | Descripción | Rendimiento | Precio | Importe |
|---|---|---|---|---|---|
| U03.0010b | ML | Tubo PVC corrugado reforzado, de Ø25 mm., libre de halógeno, no propagador de llama (material; 19/06/2008) | 1 | 0.34 | 0.34 |
| M01B0080 | h | Ayudante electricista | 0.25 | 12.93 | 3.23 |
| %00.0003 | % | Medios Auxiliares | 3 % | 3.57 | 0.11 |
|  |  | Total |  |  | 3.68 |

**P01.6032** Ml Tubo PVC rígido de 32 mm, no propagador de llama, instalado en paredes y techos, incluso elementos de fijación. Totalmente instalado y colocado (07/07/2015)
1 Ml × 1.38 = 1.38
Tubo PVC rígido de32 mm, no propagador de llama, instalado en paredes y techos, incluso elementos de fijación. Totalmente instalado y colocado

| Código | Ud | Descripción | Rendimiento | Precio | Importe |
|---|---|---|---|---|---|
| E22CAE0030 | m | Tubo PVC rígido D=32 mm libre de halógenos y no propagador de la llama | 1 | 1.16 | 1.16 |
| M01B0080 | h | Ayudante electricista | 0.014 | 12.93 | 0.18 |
| %0.03 | % | Costes indirectos | 3 % | 1.34 | 0.04 |
|  |  | Total |  |  | 1.38 |

**P01.6025** Ml Tubo PVC rígido de 25 mm, no propagador de llama, instalado en paredes y techos, incluso elementos de fijación. Totalmente instalado y colocado (07/07/2015)
1 Ml × 1.03 = 1.03

| Código | Ud | Descripción | Rendimiento | Precio | Importe |
|---|---|---|---|---|---|
| E22CAE0020 | m | Tubo PVC rígido D=25 mm | 1 | 0.82 | 0.82 |
| M01B0080 | h | Ayudante electricista | 0.014 | 12.93 | 0.18 |
| %0.03 | % | Costes indirectos | 3 % | 1.00 | 0.03 |
|  |  | Total |  |  | 1.03 |

**P01.6020** Ml Tubo PVC rígido de 20 mm, no propagador de llama, instalado en paredes y techos, incluso elementos de fijación. Totalmente instalado y colocado (07/07/2015)
1 Ml × 0.84 = 0.84

| Código | Ud | Descripción | Rendimiento | Precio | Importe |
|---|---|---|---|---|---|
| E22CAE0010 | m | Tubo PVC rígido D=20 mm | 1 | 0.64 | 0.64 |
| M01B0080 | h | Ayudante electricista | 0.014 | 12.93 | 0.18 |
| %0.03 | % | Costes indirectos | 3 % | 0.82 | 0.02 |
|  |  | Total |  |  | 0.84 |

**P01.5225** ML Ml. Línea compuesta de cable de Cu de 3(1x2,5)mm², aislamiento de polietileno reticulado de 750 V, no propagador del incendio, con emisión de humos y opacidad reducida, según lo indicado en la norma UNE 21.123, enhebrado en tubo de PVC coarrugado reforzado o rígido (no incluye el tubo). Incluso elemento de conexióno y pequeño material. Totalmente instalado, conexionado y funcionando. (07/07/2015)
320 ML × 3.65 = 1168.00

| Código | Ud | Descripción | Rendimiento | Precio | Importe |
|---|---|---|---|---|---|
| M01B0070 | h | Oficial electricista | 0.1 | 13.51 | 1.35 |
| M01B0080 | h | Ayudante electricista | 0.1 | 12.93 | 1.29 |
| %00.0003 | % | Medios Auxiliares | 3 % | 2.64 | 0.08 |
| UEL01.0083 | Ml | Conductor CU aisl. PE-R flex. libre de halógeno ESO7Z1-K Aisl 750v 1x2,5 mm². | 3 | 0.31 | 0.93 |
|  |  | Total |  |  | 3.65 |

| Medición | Uds. | Largo | Parcial |
|---|---|---|---|
|  | 16 | 20.000 | 320.000 |
| Total |  |  | 320 |

**P01.5204a** ML Ml. Línea compuesta de cable de Cu de 3(1x4)mm², aislamiento de polietileno reticulado de 750 V, no propagador del incendio, con emisión de humos y opacidad reducida, según lo indicado en la norma UNE 21.123, en tubo de PVC coarrugado reforzado de 25 mm, no propagador de llama, según normativa vigente. Incluso caja de registro y pequeño material. Totalmente instalado, conexionado y funcionando.
16 ML × 7.24 = 115.84

| Código | Ud | Descripción | Rendimiento | Precio | Importe |
|---|---|---|---|---|---|
| UEL01.0084 | ML | Conductor CU aisl. PE-R flex. libre de halógeno 750v 1x4 mm2. (material; 19/06/2008) | 3 | 0.48 | 1.44 |
| E22CAD0150 | m | Tubo PVC corrugado reforzado D=25 mm, de doble capa, Reflex, libre de halógenos y no propagador de la llama | 1 | 0.32 | 0.32 |
| E22FD0030 | ud | Caja derivación superficie cuadrada 100x100 mm, protección normal. | 1 | 2.5 | 2.50 |
| U03.0903 | UD | Abrazadera plástica para tubo de 25 | 1 | 0.13 | 0.13 |
| M01B0070 | h | Oficial electricista | 0.1 | 13.51 | 1.35 |
| M01B0080 | h | Ayudante electricista | 0.1 | 12.93 | 1.29 |
| %00.0003 | % | Medios Auxiliares | 3 % | 7.03 | 0.21 |
|  |  | Total |  |  | 7.24 |

| Medición | Uds. | Largo | Parcial |
|---|---|---|---|
| Tomas Corriente | 1 | 16.000 | 16.000 |
| Total |  |  | 16 |

**P01.5200** ML Ml. Línea compuesta de cable de Cu de 2(1x1,5)mm² aislamiento de polietileno reticulado de 750 V, no propagador del incendio, con emisión de humos y opacidad reducida, según lo indicado en la norma UNE 21.123, en tubo de PVC corrugado reforzado flexible de 20 mm, fabricado según Normas UNE EN-50086-1, UNE EN 50086-2-1, no propagador de llama, según normativa. Incluso p.p. abrazaderas. Totalmente instalado y conexionado.
1 ML × 3.35 = 3.35

| Código | Ud | Descripción | Rendimiento | Precio | Importe |
|---|---|---|---|---|---|
| UEL01.0082 | Ml | Conductor CU aisl. PE-R flex. libre de halógeno 750v 1x1,5 mm². | 2 | 0.22 | 0.44 |
| U03.0003b | ML | Tubo PVC rigido de 25 mm, no propagador de llama. | 1 | 0.82 | 0.82 |
| U03.0903 | UD | Abrazadera plástica para tubo de 25 | 1 | 0.13 | 0.13 |
| M01B0070 | h | Oficial electricista | 0.07 | 13.51 | 0.95 |
| M01B0080 | h | Ayudante electricista | 0.07 | 12.93 | 0.91 |
| %00.0003 | % | Medios Auxiliares | 3 % | 3.25 | 0.10 |
|  |  | Total |  |  | 3.35 |

**P01.5204b** Ml Línea compuesta de cable de Cu de 3(1x6)mm2, aislamiento de polietileno reticulado de 750 V, no propagador del incendio, con emisión de humos y opacidad reducida, según lo indicado en la norma UNE 21.123, en tubo de PVC coarrugado reforzado de 32 mm, no propagador de llama, según normativa vigente. Incluso apertura y cierre de rozas, caja de registro y pequeño material. Totalmente instalado, conexionado y funcionando. (03/10/2007)
230 Ml × 6.66 = 1531.80

| Código | Ud | Descripción | Rendimiento | Precio | Importe |
|---|---|---|---|---|---|
| UEL01.0085 | ML | Conductor CU aisl. PE-R flex. libre de halógeno 750v 1x6 mm2. (material; 19/06/2008) | 3 | 0.8 | 2.40 |
| U03.0004c | ML | Tubo PVC rigido de 32 mm. (material; 19/06/2008) | 1 | 1.27 | 1.27 |
| U03.0904 | UD | Abrazadera metálica para tubo de 32 (material; 19/06/2008) | 1 | 0.16 | 0.16 |
| M01B0070 | h | Oficial electricista | 0.1 | 13.51 | 1.35 |
| M01B0080 | h | Ayudante electricista | 0.1 | 12.93 | 1.29 |
| %00.0003 | % | Medios Auxiliares | 3 % | 6.47 | 0.19 |
|  |  | Total |  |  | 6.66 |

**P02.0014a** Ud Conexión a Tierra de llaves de corte de cuartos húmedos, compuesta por cable de cobre 750 v de 1x6 mm2 y tubo coarrugado de PVC de 20 mm, según lo especificado en la Circular nº 2/2006, de 1 de Diciembre, de la Dirección General de Industria y Energía sobre redes equipotenciales en baños y duchas y la ITC-MIE-BT 27 del REBT aprobado por el Real Decreto842/2002. Totalmente instalada, conexionada a red general de tierras del edificio y probada.
18 Ud × 18.24 = 328.32

| Código | Ud | Descripción | Rendimiento | Precio | Importe |
|---|---|---|---|---|---|
| U03.0016 | ML | Tubo coarrugado reforz. 20mm. (material; 19/06/2008) | 4 | 0.32 | 1.28 |
| UEL01.0085 | ML | Conductor CU aisl. PE-R flex. libre de halógeno 750v 1x6 mm2. | 4 | 0.8 | 3.20 |
| M01B0070 | h | Oficial electricista | 0.5 | 13.51 | 6.76 |
| M01B0080 | h | Ayudante electricista | 0.5 | 12.93 | 6.47 |
| %00.0003 | % | Medios Auxiliares | 3 % | 17.71 | 0.53 |
|  |  | Total |  |  | 18.24 |

| Medición | Uds. | Parcial |
|---|---|---|
| Baños | 18 | 18.000 |
| Total |  | 18 |

**D34FA0092** Ml Sistema autónomo de llamada de ayuda desde aseos adaptados, marca Niessen, cod. 8284 BL. Llamada con indicación visual y señalización acústica. El kit compacto compuesto por: elemento de llamada mediante tirador, indicador luminoso en el propio aseo, indicador luminoso y acústico en el exterior del aseo, unidad de pulsador de anulación de llamada. -1 Fuente de alimentación monofásica con fusible de protección. Incluso cableado, fijación, montaje y conexión de todas las unidades. Totalmente instalado, conexionado y funcionando. (26/06/2017)
2 Ml × 349.94 = 699.88

| Código | Ud | Descripción | Rendimiento | Precio | Importe |
|---|---|---|---|---|---|
| E34FA0092 | m | Kit de llamada emergencia para Baño/WC Niessen 8284 BL Completo. (material; 26/06/2017) | 1 | 286.87 | 286.87 |
| M01B0160 | h | Oficial instalador telecomunicaciones (mano de obra) | 2 | 13.51 | 27.02 |
| M01B0170 | h | Ayudante instalador telecomunicaciones (mano de obra) | 2 | 12.93 | 25.86 |
| %0.03 | % | Costes indirectos | 3 % | 339.75 | 10.19 |
|  |  | Total |  |  | 349.94 |

**D34FA0050** Ml Cable telefónico para acometida interior, Fagor o equivalente, formado por 2 pares trenzados de conductores de cobre de calibre 0,5 mm, aislados con una capa continua de plástico coloreada según código de colores y a su vez protegidos por una funda PVC antihumedad, mod. CAB 02 (Ref. 82522), incluso enhebrado, conexionado, testeado e identificado según reglamento ICT.
150 Ml × 0.33 = 49.50

| Código | Ud | Descripción | Rendimiento | Precio | Importe |
|---|---|---|---|---|---|
| E19BHD0020 | m | Cable telefónico 2 pares (material) | 1 | 0.19 | 0.19 |
| M01B0160 | h | Oficial instalador telecomunicaciones | 0.005 | 13.51 | 0.07 |
| M01B0170 | h | Ayudante instalador telecomunicaciones | 0.005 | 12.93 | 0.06 |
| %0.03 | % | Costes indirectos | 3 % | 0.32 | 0.01 |
|  |  | Total |  |  | 0.33 |

### 1.3 LUMINARIAS (19/09/2007)
Importe: 58776.83

**P06.6125** Ud Luminaria empotrable Led marca Philips,CoreLine Panel empotrada, de 597x597 mm, Ref. RC125B LED 34S/840 PSU W60L60 NOC o similar, según D.F., de 41W, 4000K, 3400 Lúmenes, incluso accesorios de fijación e instalación en superficie y suspendidados. Totalmente instalada, conexionada y funcionando. (15/09/2016)
13 Ud × 93.45 = 1214.85

| Código | Ud | Descripción | Rendimiento | Precio | Importe |
|---|---|---|---|---|---|
| U06.6125 | UD | Luminaria Led marca Philips CoreLine Panel empotrada, de 597x597 mm, Ref. RC125B LED 34S/840 PSU W60L60 NOC (material; 15/09/2016) | 1 | 82 | 82.00 |
| M01B0080 | h | Ayudante electricista | 0.33 | 12.93 | 4.27 |
| M01B0070 | h | Oficial electricista | 0.33 | 13.51 | 4.46 |
| %00.0003 | % | Medios Auxiliares | 3 % | 90.73 | 2.72 |
|  |  | Total |  |  | 93.45 |

| Medición | Uds. | Parcial |
|---|---|---|
| PB | 7 | 7.000 |
| P1 |  |  |
| P2 | 4 | 4.000 |
| P3 |  |  |
| P4 | 2 | 2.000 |
| P5 |  |  |
| Total |  | 13 |

**P06.6122** Ud Luminaria Led marca Philips CoreLine empotrada, regulable, de 597x597 mm, Ref. RC120B LED 37S/840 PSD W60L60 o similar, según D.F., de 42W, 4000K, 3700 Luúmenes, UGR < 19 incluso accesorios de fijación e instalación en superficie y suspendidados, dimable, Totalmente instalada, conexionada y funcionando. (25/05/2015)
168 Ud × 188.56 = 31678.08

| Código | Ud | Descripción | Rendimiento | Precio | Importe |
|---|---|---|---|---|---|
| U06.6122 | UD | Luminaria Led marca Philips CoreLine Regulable empotrada, de 597x597 mm, Ref. RC120B LED 37S/840 PSD W60L60 (material; 25/05/2015) | 1 | 151.84 | 151.84 |
| U06.6420 | UD | Sensor Philips Ocusswitch DALI Básico completo, Ref. LRM2070 (material) | 0.25 | 90 | 22.50 |
| M01B0070 | h | Oficial electricista | 0.33 | 13.51 | 4.46 |
| M01B0080 | h | Ayudante electricista | 0.33 | 12.93 | 4.27 |
| %00.0003 | % | Medios Auxiliares | 3 % | 183.07 | 5.49 |
|  |  | Total |  |  | 188.56 |

| Medición | Uds. | Parcial |
|---|---|---|
| PB | 32 | 32.000 |
| P1 |  |  |
| P2 | 36 | 36.000 |
| P3 | 32 | 32.000 |
| P4 | 36 | 36.000 |
| P5 | 32 | 32.000 |
| Total |  | 168 |

**P06.9135** Ud Luminaria Led marca Philips CoreLine Downlight , de Ø234 mm., Ref. DN125B LED20s/ 840 PSR WH o similar, según D.F., de 24W, 4000K, 2000 Lúmenes, incluso accesorios de fijación e instalación empotrada, dimable. Totalmente instalada, conexionada y funcionando. (10/08/2015)
116 Ud × 72.43 = 8401.88

| Código | Ud | Descripción | Rendimiento | Precio | Importe |
|---|---|---|---|---|---|
| U06.9135 | UD | Ud. Luminaria Led Philips CoreLine 24W /840, de Ø234 mm., (material; 10/08/2015) | 1 | 58 | 58.00 |
| M10. | H | Oficial electricista | 0.5 | 12.58 | 6.29 |
| M11. | H | Ayudante electricista | 0.5 | 12.05 | 6.03 |
| %00.0003 | % | Medios Auxiliares | 3 % | 70.32 | 2.11 |
|  |  | Total |  |  | 72.43 |

| Medición | Uds. | Parcial |
|---|---|---|
| PB | 30 | 30.000 |
| P1 | 13 | 13.000 |
| P2 | 6 | 6.000 |
| P3 | 30 | 30.000 |
| P4 | 6 | 6.000 |
| P5 | 27 | 27.000 |
| LOCAL VECINAL | 4 | 4.000 |
| Total |  | 116 |

**P06.6420** Ud Unidad de Control Básica de Luz Diurna y Control de presencia para luminaria Led marca Philips OccuSwitch DALI Ref. LRM2070 para montaje en placa de falso techo, o similar, según D.F., incluso accesorios de fijación e instalación. Totalmente instalada, conexionada y funcionando.
42 Ud × 101.69 = 4270.98

| Código | Ud | Descripción | Rendimiento | Precio | Importe |
|---|---|---|---|---|---|
| U06.6420 | UD | Sensor Philips Ocusswitch DALI Básico completo, Ref. LRM2070 | 1 | 90 | 90.00 |
| M01B0070 | h | Oficial electricista | 0.33 | 13.51 | 4.46 |
| M01B0080 | h | Ayudante electricista | 0.33 | 12.93 | 4.27 |
| %00.0003 | % | Medios Auxiliares | 3 % | 98.73 | 2.96 |
|  |  | Total |  |  | 101.69 |

**P06.7926** Ud Luminaria de emergencia tipo Daisalux mod. Izar N30, compuesta por dos cuerpos para colocación enrasada en techo. Contiene un módulo de electrónica y baterías de medidas 328x34x22 mm que queda instalado en el falso techo, y una parte visible compuesta por un conjunto óptico circular de diametro 46 mm y fondo de 44 mm que queda totalmente enrasado. Funcionamiento: No Permanente LED. Autonomía (h): 1. Lámpara en emergencia: MHBLED. Piloto testigo de carga: LED. Grado de protección: IP20 IK04. Aislamiento eléctrico: Clase II. Puesta en reposo distancia: Si. Altura de colocación (m): 2,2 a 4. Tipo de batería: NiCd Estanca alta temperatura. Flujo emerg.(lm): 200. Conjunto óptico: Antipánico. Tono Color LED: Blanco frío (6000ºK-7000ºK). Color carcasa: Blanco. Tensión de alimentación: 220-230V 50/60Hz. Distribución fotométrica: R1398E4614. (08/08/2015)
2 Ud × 84.6 = 169.20

| Código | Ud | Descripción | Rendimiento | Precio | Importe |
|---|---|---|---|---|---|
| LU3017-ACB2 | ud | Luminaria de emergencia autónoma IZAR N30 (material) | 1 | 76.74 | 76.74 |
| M01B0070 | h | Oficial electricista | 0.4 | 13.51 | 5.40 |
| %0.03 | % | Costes indirectos | 3 % | 82.14 | 2.46 |
|  |  | Total |  |  | 84.6 |

**P06.7936** Ud Luminaria de emergencia tipo Daisalux mod. Izar N30 (EVC), compuesta por dos cuerpos para colocación enrasada en techo. Contiene un módulo de electrónica y baterías de medidas 328x34x22 mm que queda instalado en el falso techo, y una parte visible compuesta por un conjunto óptico circular de diametro 46 mm y fondo de 44 mm que queda totalmente enrasado. Funcionamiento: No Permanente LED. Autonomía (h): 1. Lámpara en emergencia: MHBLED. Piloto testigo de carga: LED. Grado de protección: IP20 IK04. Aislamiento eléctrico: Clase II. Puesta en reposo distancia: Si. Altura de colocación (m): 2,2 a 4. Tipo de batería: NiCd Estanca alta temperatura. Flujo emerg.(lm): 200. Conjunto óptico: Antipánico. Tono Color LED: Blanco frío (6000ºK-7000ºK). Color carcasa: Blanco. Tensión de alimentación: 220-230V 50/60Hz. Distribución fotométrica: R1398E4614. (08/08/2015)
93 Ud × 84.6 = 7867.80

| Código | Ud | Descripción | Rendimiento | Precio | Importe |
|---|---|---|---|---|---|
| LU3017-ECB2 | ud | Luminaria de emergencia autónoma IZAR N30 (EVC) (material) | 1 | 76.74 | 76.74 |
| M01B0070 | h | Oficial electricista | 0.4 | 13.51 | 5.40 |
| %0.03 | % | Costes indirectos | 3 % | 82.14 | 2.46 |
|  |  | Total |  |  | 84.6 |

| Medición | Uds. | Parcial |
|---|---|---|
| PB | 18 | 18.000 |
| P1 |  |  |
| P2 | 14 | 14.000 |
| P3 | 24 | 24.000 |
| P4 | 14 | 14.000 |
| P5 | 23 | 23.000 |
| Total |  | 93 |

**P06.7956** Ud Luminaria de emergencia tipo Daisalux mod. NOVA LD N5, para montaje en superficie, de forma rectangular con dimensiones 330 x 95 mm., fabricada en materiales 850 °C según normativa. Funcionamiento: No Permanente LED. Autonomía (h): 1. Lámpara en emergencia: LED. Piloto testigo de carga: LED. Grado de protección: IP44 IK04. Aislamiento eléctrico: Clase II. Puesta en reposo distancia: Si. Tipo de batería: NiCd Estanca alta temperatura. Flujo emerg.(lm): 250. Color carcasa: Blanco. Tensión de alimentación: 220-230V 50/60Hz. Distribución fotométrica: R1307E4455. (08/08/2015)
59 Ud × 79.72 = 4703.48

| Código | Ud | Descripción | Rendimiento | Precio | Importe |
|---|---|---|---|---|---|
| LU2588-B2 | ud | Luminaria de emergencia autónoma NOVA LD N5 (material) | 1 | 72 | 72.00 |
| M01B0070 | h | Oficial electricista | 0.4 | 13.51 | 5.40 |
| %0.03 | % | Costes indirectos | 3 % | 77.40 | 2.32 |
|  |  | Total |  |  | 79.72 |

| Medición | Uds. | Parcial |
|---|---|---|
| PB | 24 | 24.000 |
| P1 | 18 | 18.000 |
| Local Vecinal | 17 | 17.000 |
| Total |  | 59 |

**P06.7990** Ud Partida de desmontaje y montaje de luminaria existente, incluso limpieza, accesorios de fijación e instalación en superficie. Totalmente instalada,conexionada y funcionando. (27/10/2016)
78 Ud × 5.56 = 433.68

| Código | Ud | Descripción | Rendimiento | Precio | Importe |
|---|---|---|---|---|---|
| M01B0070 | h | Oficial electricista | 0.4 | 13.51 | 5.40 |
| %0.03 | % | Costes indirectos | 3 % | 5.40 | 0.16 |
|  |  | Total |  |  | 5.56 |

**P06.7948** Ud Accesorio KES Nova. Caja Estanca IP&& IK08. Apta para exteriores bajo cubierta. Para Nova LD N2 y N5. Color Gris. Totalmente instalada y fijada. (09/08/2015)
1 Ud × 36.88 = 36.88

| Código | Ud | Descripción | Rendimiento | Precio | Importe |
|---|---|---|---|---|---|
| CNOEST | ud | Accesorio KES NOVA (material) | 1 | 30.41 | 30.41 |
| M01B0070 | h | Oficial electricista | 0.4 | 13.51 | 5.40 |
| %0.03 | % | Costes indirectos | 3 % | 35.81 | 1.07 |
|  |  | Total |  |  | 36.88 |

### 1.4 ALUMBRADO EXTERIOR (01/09/2016)
Importe: 2577.09

**P15.0018** UD Ud. de Base Fija Estanca IP66 con Interruptor de bloqueo y base portafusibles, Intensidad nominal de 32 A para colocar en pared de arqueta, Gewiss GW 66 843 o similar según D.F.. Totalmente instalada, conexionada y funcionando. (19/10/2009)
2 UD × 262.69 = 525.38

| Código | Ud | Descripción | Rendimiento | Precio | Importe |
|---|---|---|---|---|---|
| M01B0110 | h | Oficial instalador | 5 | 13.51 | 67.55 |
| M01B0120 | h | Ayudante instalador | 5 | 12.93 | 64.65 |
| E25.0070 | UD | Base Fija Estanca con Interruptor de bloqueo para montar aparatos modulares Gewiss 66 843 (material; 19/10/2009) | 1 | 122.84 | 122.84 |
| %00.0003 | % | Medios Auxiliares | 3 % | 255.04 | 7.65 |
|  |  | Total |  |  | 262.69 |

| Medición | Uds. | Parcial |
|---|---|---|
| Toma Corriente Exterior | 2 | 2.000 |
| Total |  | 2 |

**D29JCA0020** Ud Arqueta prefabricada de registro de 55x55x55 cm, de polipropileno reforzado, Fulma o similar, con tapa de registro peatonal, i/excavación, fondo de arena, relleno y compactado de tierra, transporte del sobrante y acometida y remate de tubos. (08/04/2013)
4 Ud × 117.94 = 471.76

| Código | Ud | Descripción | Rendimiento | Precio | Importe |
|---|---|---|---|---|---|
| E22DA0055 | ud | Arqueta de polipropileno 55x55x55 cm, ACR55 Fulma, incluso Tapa ATAPP55 (material; 08/04/2013) | 1 | 99.791 | 99.79 |
| E01CA0020 | m³ | Arena seca (material) | 0.042 | 22.85 | 0.96 |
| M01A0010 | h | Oficial primera | 0.233 | 12.58 | 2.93 |
| M01A0030 | h | Peón | 0.232 | 12.93 | 3.00 |
| QBE0010 | h | Pisón mecánico (maquinaria; 08/04/2013) | 0.2 | 11.533 | 2.31 |
| A06B0010 | m³ | Excavación en zanjas y pozos en cualquier clase de terreno con extracción de tierras al borde. | 0.448 | 12.31 | 5.51 |
| %0.03 | % | Costes indirectos | 3 % | 114.50 | 3.44 |
|  |  | Total |  |  | 117.94 |

**P01.0002** ml Conductor de cobre con aislamiento de polietileno reticulado para 1kV de 5x6 mm² de sección, enhebrado y conexionado. (04/05/2013)
100 ml × 9.65 = 965.00

| Código | Ud | Descripción | Rendimiento | Precio | Importe |
|---|---|---|---|---|---|
| U01.0066 | ML | Conductor Cu aisl. PER 1kV 5x6 mm². (material; 04/05/2013) | 1 | 7.26 | 7.26 |
| M10. | H | Oficial electricista | 0.093 | 12.58 | 1.17 |
| M11. | H | Ayudante electricista | 0.093 | 12.05 | 1.12 |
| %00.0001 | % | Medios Auxiliares | 1 % | 9.55 | 0.10 |
|  |  | Total |  |  | 9.65 |

**D18L0020** ud Ud. Arqueta de puesta o conexión a tierra con tapa y marco de fundición de 30x30 cm, incluso pica de cobre de 2 m de longitud, hincada, caja de seccionamiento, p.p. de soldadura aluminotérmica y adición de carbón y sal. Totalmente instalada, conexionada y comprobada incluso ayudas de albañilería, según lo especificado en el REBT vigente.
4 ud × 53.45 = 213.80

| Código | Ud | Descripción | Rendimiento | Precio | Importe |
|---|---|---|---|---|---|
| M01B0070 | h | Oficial electricista | 1 | 13.51 | 13.51 |
| M01B0080 | h | Ayudante electricista | 0.5 | 12.93 | 6.47 |
| M01A0010 | h | Oficial primera | 0.5 | 12.58 | 6.29 |
| E22LB0010 | ud | Pica puesta a tierra de 1,5 m (material) | 1 | 4.35 | 4.35 |
| E22LC0020 | ud | Seccionador de tierra (material) | 1 | 11.35 | 11.35 |
| E22DB0010 | ud | Arqueta puesta o conexión a tierra, aluminio, 30x30 cm i/tapa (material) | 1 | 8.92 | 8.92 |
| E22LC0010 | ud | p.p. de soldadura aluminotérmica. (material) | 1 | 1 | 1.00 |
| %0.03 | % | Costes indirectos | 3 % | 51.89 | 1.56 |
|  |  | Total |  |  | 53.45 |

**P08.0300** Ud Aplique de exterior fab. NOVALUX mod. TILE 101402.94, IP65, en Aluminio, Led 2x8W, 3000K 960 Lm directa-indirecta, L220x74x421 mm. incluso accesorios de fijación e instalación . Totalmente instalada, conexionada y funcionando. (03/03/2017)
5 Ud × 80.23 = 401.15

| Código | Ud | Descripción | Rendimiento | Precio | Importe |
|---|---|---|---|---|---|
| U08.0300 | UD | Aplique NOVALUX mod. TILE 101402.94 IP65 LED 2x8 W. 3000 K. 960 Lm. (material; 03/03/2017) | 1 | 69.16 | 69.16 |
| M01B0080 | h | Ayudante electricista | 0.33 | 12.93 | 4.27 |
| M01B0070 | h | Oficial electricista | 0.33 | 13.51 | 4.46 |
| %00.0003 | % | Medios Auxiliares | 3 % | 77.89 | 2.34 |
|  |  | Total |  |  | 80.23 |

### 1.5 RED DE TIERRAS (16/04/2016)
Importe: 514.78

**C18.1472** ud Punto de toma de tierra formado por seccionador en caja de PVC empotrada o vista, incluso conexión a electrodo de tierra con conductor desnudo de Cu. Totalmente instalada y comprobada incluso ayudas de albañilería.
6 ud × 13.91 = 83.46

| Código | Ud | Descripción | Rendimiento | Precio | Importe |
|---|---|---|---|---|---|
| M01B0070 | h | Oficial electricista | 0.5 | 13.51 | 6.76 |
| M01B0080 | h | Ayudante electricista | 0.2 | 12.93 | 2.59 |
| E70.0440A | ud | Seccionador de tierra en caja superficie (material) | 1 | 4.15 | 4.15 |
| %0.03 | % | Costes indirectos | 3 % | 13.50 | 0.41 |
|  |  | Total |  |  | 13.91 |

**REFUERZOPAT** ud Pica de refuerzo de tierra de acero cobreado de 1,5 m, incluso hincado y soldadura aluminotérmica a anillo. Totalmente instalada y comprobada incluso ayudas de albañilería s/ NTE/IEP-6.
8 ud × 27.19 = 217.52

| Código | Ud | Descripción | Rendimiento | Precio | Importe |
|---|---|---|---|---|---|
| REFUERZOS | ud | Pica de refuerzo de tierra de acero cobreado de 1,5 m, incluso hincado y soldadura aluminotérmica a anillo. (material) | 1 | 14.59 | 14.59 |
| M01A0030 | h | Peón | 0.197 | 12.93 | 2.55 |
| M01B0070 | h | Oficial electricista | 0.497 | 13.51 | 6.71 |
| M01B0080 | h | Ayudante electricista | 0.197 | 12.93 | 2.55 |
| %0.03 | % | Costes indirectos | 3 % | 26.40 | 0.79 |
|  |  | Total |  |  | 27.19 |

**D18L0020** ud Ud. Arqueta de puesta o conexión a tierra con tapa y marco de fundición de 30x30 cm, incluso pica de cobre de 2 m de longitud, hincada, caja de seccionamiento, p.p. de soldadura aluminotérmica y adición de carbón y sal. Totalmente instalada, conexionada y comprobada incluso ayudas de albañilería, según lo especificado en el REBT vigente.
4 ud × 53.45 = 213.80

## 02 CONTRA INCENDIOS (12/05/2013)
Importe: 17772.78

**CI2.0003** Ud Extintor portátil de polvo químico seco contra fuego A B C, de 6 Kg. eficacia 21A-113B, tipo Aéro-Feu ó similar, colocado, incluidas fijaciones, letrero y acabados s/NTE IPF-38.
24 Ud × 39.9 = 957.60

| Código | Ud | Descripción | Rendimiento | Precio | Importe |
|---|---|---|---|---|---|
| EI2.0003 | UD | Extintor de polvo 6 Kg. ABCE, Aéro-Feu. (material; 19/06/2008) | 1 | 29.56 | 29.56 |
| L81.3100 | UD | Materiales varios. (material; 19/06/2008) | 2 | 1.58 | 3.16 |
| M03. | H | Peón | 0.5 | 12.04 | 6.02 |
| %00.0003 | % | Medios Auxiliares | 3 % | 38.74 | 1.16 |
|  |  | Total |  |  | 39.9 |

| Medición | Uds. | Parcial |
|---|---|---|
| PB | 5 | 5.000 |
| P1 | 3 | 3.000 |
| P2 | 3 | 3.000 |
| P3 | 3 | 3.000 |
| P4 | 3 | 3.000 |
| P5 | 3 | 3.000 |
| L.V. | 4 | 4.000 |
| Total |  | 24 |

**CI2.0020** Ud Letrero para señalización de evacuación, en metacrilato con todo tipo de simbolo: SALIDA, SALIDA EMERGENCIA, SIN SALIDA, ESCALERA BAJA ó SUBE, FLECHA, etc. En material fluorescente, según norma UNE y visible a 15 mts. Totalmente instalado, incluso herraje y soportería, con ayudas de albañilería.
24 Ud × 14.29 = 342.96

| Código | Ud | Descripción | Rendimiento | Precio | Importe |
|---|---|---|---|---|---|
| EI2.0020 | UD | Todo tipo de placa de señalización. (material; 19/06/2008) | 1 | 10.1 | 10.10 |
| M14. | H | Oficial instalador (mano de obra) | 0.3 | 12.58 | 3.77 |
| %00.0003 | % | Medios Auxiliares | 3 % | 13.87 | 0.42 |
|  |  | Total |  |  | 14.29 |

**CI2.0021** UD Letrero de señalización para los medios de protección. Según norma UNE 23 033 y su tamaño el indicado en la norma UNE 81 501. Totalmente instalado, incluso herraje y soportería, con ayudas de albañilería.
35 UD × 14.29 = 500.15

| Código | Ud | Descripción | Rendimiento | Precio | Importe |
|---|---|---|---|---|---|
| EI2.0020 | UD | Todo tipo de placa de señalización. | 1 | 10.1 | 10.10 |
| M14. | H | Oficial instalador | 0.3 | 12.58 | 3.77 |
| %00.0003 | % | Medios Auxiliares | 3 % | 13.87 | 0.42 |
|  |  | Total |  |  | 14.29 |

| Medición | Uds. | Parcial |
|---|---|---|
| Extintores | 35 | 35.000 |
| Total |  | 35 |

**CI3.0120** ud Ud. Central de Detección de Incendios Convencional Kilsen modelo KFP-CF4-09 o equivalente, según D.F., de 4 zonas que soportan hasta 20 dispositivos por zona. Dispone de dos salidas de relé, fuente de alimentación, cargador de baterías y 2 baterías modelo BS127N. Totalmente instalada, conexionada, probada y funcionando. (19/07/2010)
1 ud × 353.72 = 353.72

| Código | Ud | Descripción | Rendimiento | Precio | Importe |
|---|---|---|---|---|---|
| EI3.0115 | ud | Bateria de plomo estanca Kilsen BS127N de 12 Vcc 7,2 A. Dimensiones 151x65x94 mm. Peso 2,678 kg.Central de Detección de Incendios Convencional Kilsen, modelo NFP-CF4-09. Completa. (material; 19/07/2010) | 2 | 18.23 | 36.46 |
| EI3.0120 | ud | Central de Detección de Incendios Convencional Kilsen, modelo NFP-CF4-09. Completa. (material; 19/07/2010) | 1 | 185.14 | 185.14 |
| L81.3002 | ud | Parte proporcional de instalación eléctrica. (material) | 5 | 8.5 | 42.50 |
| M01B0110 | h | Oficial instalador | 3 | 13.51 | 40.53 |
| M01B0120 | h | Ayudante instalador | 3 | 12.93 | 38.79 |
| %0.03 | % | Costes indirectos | 3 % | 343.42 | 10.30 |
|  |  | Total |  |  | 353.72 |

**CI3.0125** ud Ud. Pulsador manual de alarma direccionable Kilsen ó equivalente, según D.F., mod. DMN700R100-KITR, fabricado según norma UNE EN54-11, con led indicador de estado, llave de prueba, conexionado mediante terminales, para montaje empotrado. Incluye marco para empotrar, zócalo base para la conexión con lazo de detección sin perder la continuidad y p.p. de cableado bajo tubo de PVC rígido, no propagador de la llama, conexionado, programado, pruebas y puesta a punto. (19/07/2010)
6 ud × 88.13 = 528.78

| Código | Ud | Descripción | Rendimiento | Precio | Importe |
|---|---|---|---|---|---|
| EI3.0125 | ud | Pulsador manual de alarma direccionable mod. DMN700R100-KITR.Completo. (material) | 1 | 55.91 | 55.91 |
| L81.3002 | ud | Parte proporcional de instalación eléctrica. | 1 | 8.5 | 8.50 |
| M01B0110 | h | Oficial instalador | 0.8 | 13.51 | 10.81 |
| M01B0120 | h | Ayudante instalador | 0.8 | 12.93 | 10.34 |
| %0.03 | % | Costes indirectos | 3 % | 85.56 | 2.57 |
|  |  | Total |  |  | 88.13 |

| Medición | Uds. | Parcial |
|---|---|---|
| Planta Baja | 2 | 2.000 |
| Planta 2ª | 2 | 2.000 |
| Planta 4ª | 2 | 2.000 |
| Total |  | 6 |

**CI3.0052** ud Ud. Sirena de alarma Exterior Kilsen, modelo AS371-09 ó equivalente, según D.F., a 24 V, carcasa fabricada en policarbonato rojo y con rotulación de FUEGO. Incluye p.p. de cableado bajo tubo de PVC rígido, no propagador de la llama, conexionado, programado, pruebas y puesta a punto. (19/07/2010)
1 ud × 121.52 = 121.52

| Código | Ud | Descripción | Rendimiento | Precio | Importe |
|---|---|---|---|---|---|
| EI3.0052 | ud | Sirena Exterior Kilsen, modelo AS371-09. Completa (material; 19/07/2010) | 1 | 98.91 | 98.91 |
| L81.3002 | ud | Parte proporcional de instalación eléctrica. | 1 | 8.5 | 8.50 |
| M01B0110 | h | Oficial instalador | 0.4 | 13.51 | 5.40 |
| M01B0120 | h | Ayudante instalador | 0.4 | 12.93 | 5.17 |
| %0.03 | % | Costes indirectos | 3 % | 117.98 | 3.54 |
|  |  | Total |  |  | 121.52 |

**CI3.0050** ud Ud. Sirena de alarma Kilsen, modelo AS364 ó equivalente, según D.F., a 24 V/4-41mA, carcasa fabricada en policarbonato. Incluye p.p. de cableado bajo tubo de PVC rígido, no propagador de la llama, conexionado, programado, pruebas y puesta a punto. (19/07/2010)
3 ud × 62.29 = 186.87

| Código | Ud | Descripción | Rendimiento | Precio | Importe |
|---|---|---|---|---|---|
| EI3.0050 | ud | Sirena Electrónica Kilsen, modelo AS364. Completa (material; 19/07/2010) | 1 | 41.41 | 41.41 |
| L81.3002 | ud | Parte proporcional de instalación eléctrica. | 1 | 8.5 | 8.50 |
| M01B0110 | h | Oficial instalador | 0.4 | 13.51 | 5.40 |
| M01B0120 | h | Ayudante instalador | 0.4 | 12.93 | 5.17 |
| %0.03 | % | Costes indirectos | 3 % | 60.48 | 1.81 |
|  |  | Total |  |  | 62.29 |

**CI3.0096e** m Ml. Bus de señal y alimentación para sistema analógico de detección compuesto por tubo coarrugado reforzado de 20 mm, fabricado según Normas UNE EN-50086-1, UNE EN 50086-2-1, no propagador de llama, cable manguera Kilsen, modelo KAL51A, o equivalente, según D.F., de 2x1,5 mm2 de sección, trenzado y apantallado. Totalmente instalado, etiquetado, conexionado, probado y funcionando.
300 m × 5.79 = 1737.00

| Código | Ud | Descripción | Rendimiento | Precio | Importe |
|---|---|---|---|---|---|
| U01.0405 | m | Cable manguera Kilsen mod. KAL51 de 2x1,5 mm² de sección. (material; 19/07/2010) | 1 | 0.46 | 0.46 |
| U03.0015b | ML | Tubo coarrugado reforz. 20mm, no propagador de llama | 1 | 0.79 | 0.79 |
| U04.0003 | ud | Caja estanca de 100x100 mm. (material) | 1 | 1.2 | 1.20 |
| M01B0070 | h | Oficial electricista | 0.12 | 13.51 | 1.62 |
| M01B0080 | h | Ayudante electricista | 0.12 | 12.93 | 1.55 |
| %0.03 | % | Costes indirectos | 3 % | 5.62 | 0.17 |
|  |  | Total |  |  | 5.79 |

### 2.1 RED HIDRAULICA (18/04/2016)
Importe: 13044.18

**D27BE0030** ud Grupo de presión contra incendios tipo 'Nueva Spill' U32-214 o equivalente, formado por bomba principal de 15 CV, 12 m³/h, 75 m.c.a., jockey de 4 CV, depósito de presión de 100 l, cuadro eléctrico, presostato, manómetro, colector, válvulas de corte y retención, p.p. de tubería de acero, válvula motorizada, caudalímetro, accesorios y pequeño material, según UNE 23500 y C.T.E. DB SI. (04/06/2008)
1 ud × 5045.84 = 5045.84

| Código | Ud | Descripción | Rendimiento | Precio | Importe |
|---|---|---|---|---|---|
| M01B0050 | h | Oficial fontanero (mano de obra) | 10 | 12.1 | 121.00 |
| M01B0060 | h | Ayudante fontanero (mano de obra) | 10 | 11.65 | 116.50 |
| E26BF0030 | ud | Gr contrainc bomb 15 CV jok 4 CV 12 m³/h 75 m.c.a. 'Nueva Spill' (material; 05/05/2015) | 1 | 3109.09 | 3109.09 |
| E26BG0010 | ud | Válvula motorizada D 2", 2 vías. (material; 05/05/2015) | 1 | 465.63 | 465.63 |
| E24GA0310 | ud | Válvula de compuerta 21/2" latón, Cimberio (material; 05/05/2015) | 1 | 25.75 | 25.75 |
| E26BG0040 | ud | Caudalimetro DP-65 DN-65 (material; 05/05/2015) | 1 | 1023.13 | 1023.13 |
| E24AA0070 | m | Tub. acero galv. D 2 1/2" (DN 65mm) (material; 04/06/2008) | 3 | 12.59 | 37.77 |
| %0.030300 | % | Costes indirectos (05/05/2015) | 3 % | 4898.87 | 146.97 |
|  |  | Total |  |  | 5045.84 |

**CI2.0001** ud Ud. BIE 25, tipo CHESTERFIRE 25/25 o equivalente, según D.F., puesto de manguera contra incendios compuesto por: - Cabina metálica reforzada de 600x750x260 mm. de chapa de 1,5 mm. de espesor, color marco a elegir por la D.F., cristal de 2 mm, con inscripción "Rompase en caso de incendio". - Devanadera circular abatible para manguera de acero cromado. - Juego racores de 25 mm. cromado. - Válvula de globo de 25 mm. cromada con portamanómetro y racor Barcelona. - Tramo de manguera semirrígida de 20 mts. y 25 mm. lanza de tres efectos de latón cromado. - Juego de soportes. - Manómetro. Incluyendo p.p. de accesorios de montaje, según normativa vigente. Totalmente instalada, conexionada y probada.
6 ud × 325.93 = 1955.58

| Código | Ud | Descripción | Rendimiento | Precio | Importe |
|---|---|---|---|---|---|
| EI2.0001 | ud | BIE de 25 mm, semirrígida, completa. (material) | 1 | 272 | 272.00 |
| M01B0110 | h | Oficial instalador | 1 | 13.51 | 13.51 |
| M01B0120 | h | Ayudante instalador | 1 | 12.93 | 12.93 |
| L81.3000 | ud | Ayudas de albañilería. (material) | 10 | 1.8 | 18.00 |
| %0.03 | % | Costes indirectos | 3 % | 316.44 | 9.49 |
|  |  | Total |  |  | 325.93 |

**D27BA0030** m Tubería de acero galvanizado UNE-EN 10255, de D 3" (80 mm), en red de instalación contra incendio, incluso p.p. de pequeño material y piezas especiales. Instalada y probada. Según C.T.E. DB SI. (04/06/2008)
20 m × 42.33 = 846.60

| Código | Ud | Descripción | Rendimiento | Precio | Importe |
|---|---|---|---|---|---|
| M01B0050 | h | Oficial fontanero | 0.25 | 12.1 | 3.03 |
| M01B0060 | h | Ayudante fontanero | 0.25 | 11.65 | 2.91 |
| E24AA0080 | m | Tub. acero galv. D 3 " (DN 80mm) (material; 04/06/2008) | 1 | 15.72 | 15.72 |
| E24AB0170 | ud | Codo 90 galvanizado 3" (material; 04/06/2008) | 0.2 | 36.23 | 7.25 |
| E24AB0420 | ud | Manguito unión y pzas. esp. galv. 3 " (material; 04/06/2008) | 0.4 | 7.75 | 3.10 |
| E24AB0350 | ud | Tes 3 bocas galvanizada 3" (material; 04/06/2008) | 0.2 | 45.46 | 9.09 |
| %0.030300 | % | Costes indirectos | 3 % | 41.10 | 1.23 |
|  |  | Total |  |  | 42.33 |

**D27BA0010** m Tubería de acero galvanizado UNE-EN 10255, de D 2" (50 mm), en red de instalación contra incendio, incluso p.p. de pequeño material y piezas especiales. Instalada y probada. Según C.T.E. DB SI. (04/06/2008)
28 m × 23.03 = 644.84

| Código | Ud | Descripción | Rendimiento | Precio | Importe |
|---|---|---|---|---|---|
| M01B0050 | h | Oficial fontanero | 0.25 | 12.1 | 3.03 |
| M01B0060 | h | Ayudante fontanero | 0.25 | 11.65 | 2.91 |
| E24AA0060 | m | Tub. acero galv. D 2 " (DN 50mm) (material; 04/06/2008) | 1 | 9.74 | 9.74 |
| E24AB0150 | ud | Codo 90 galvanizado 2 " (material; 04/06/2008) | 0.2 | 9.17 | 1.83 |
| E24AB0400 | ud | Manguito unión y pzas. esp. galv. 2 " (material; 04/06/2008) | 0.4 | 4.88 | 1.95 |
| E24AB0330 | ud | Tes 3 bocas galvanizada 2 " (material; 04/06/2008) | 0.2 | 14.48 | 2.90 |
| %0.030300 | % | Costes indirectos | 3 % | 22.36 | 0.67 |
|  |  | Total |  |  | 23.03 |

**TB1.0109** m Ml. Tubería de 1 1/2" de acero galvanizado DIN 2440 electrosoldada, estanca a una presión de 10 Atm, incluso pintura de protección e identificación, parte proporcional de: accesorios, piezas especiales en fundición maleable, pequeño material y soportería
16 m × 18.03 = 288.48
Ml. Tubería de 1 1/2" de acero galvanizado DIN 2440 electrosoldada, estanca a una presión de 10 Atm, incluso pintura de protección e identificación, parte proporcional de: accesorios, piezas especiales en fundición maleable, pequeño material y soportería en perfil estructural con cuna de goma y abrazaderas según normas o con carril Hilti y abrazadera insonorizada con flexibles. Totalmente instalada, incluso pasatubos de PVC sellado y dos manos de imprimación con minio de plomo (80 micras).

| Código | Ud | Descripción | Rendimiento | Precio | Importe |
|---|---|---|---|---|---|
| TU1.0109 | m | Tubo acero galv. 2440 1 1/2". electros. (material) | 1.05 | 7.05 | 7.40 |
| TU1.1010 | m | Soporte, pintado, acces. 1 1/2" a. negro (material) | 1 | 0.84 | 0.84 |
| M01B0110 | h | Oficial instalador | 0.35 | 13.51 | 4.73 |
| M01B0120 | h | Ayudante instalador | 0.35 | 12.93 | 4.53 |
| %0.03 | % | Costes indirectos | 3 % | 17.50 | 0.53 |
|  |  | Total |  |  | 18.03 |

| Medición | Uds. | Largo | Parcial |
|---|---|---|---|
|  | 2 | 8.000 | 16.000 |
| Total |  |  | 16 |

**CL4.0008** ud Ud. Válvula de corte de bola, marca TA o equivalente, según D.F., mod. TA-200, PN-20, roscada de 3" de diámetro, cuerpo de latón niquelado, esfera de latón cromado y juntas de PTFE. Totalmente instalada, probada y funcionando. (26/04/2016)
1 ud × 69.35 = 69.35

| Código | Ud | Descripción | Rendimiento | Precio | Importe |
|---|---|---|---|---|---|
| CM4.0008 | ud | Válvula de corte de bola 3" marca TA de latón niquelado (material; 26/04/2016) | 1 | 35.6 | 35.60 |
| M01B0110 | h | Oficial instalador | 1.2 | 13.51 | 16.21 |
| M01B0120 | h | Ayudante instalador | 1.2 | 12.93 | 15.52 |
| %0.03 | % | Costes indirectos | 3 % | 67.33 | 2.02 |
|  |  | Total |  |  | 69.35 |

**D14.0390** ud Ud. sistema de abastecimiento de BIE formado por 4 depósitos rectangulares de 3.000 l. cada uno de polietileno marca CADECA mod.REC-3000, o equivalente según D.F.dimensiones 2,46x0,88x1,76 m. con una boca hombre de 0,38m. y salida inferior de 2" interconectados mediante tubería de 2", con sistema de llenado mediante válvula de flotador de 1", sistema de vaciado con válvula de bola y tubería de 2", incluso conexión a colector de grupo de presión de incendios, incluso elementos de conexión, p.p. tubería de 2 1/2" y pequeño material. Totalmente conexionado e Instalado.
1 ud × 4193.49 = 4193.49

| Código | Ud | Descripción | Rendimiento | Precio | Importe |
|---|---|---|---|---|---|
| M01B0050 | h | Oficial fontanero | 8 | 12.1 | 96.80 |
| M01B0060 | h | Ayudante fontanero | 8 | 11.65 | 93.20 |
| E19.0120 | ud | Depósito rectangular de 3.000 l. de 88x246x176 cm. (material) | 4 | 965 | 3860.00 |
| E23.1480 | ud | Flotador y válvula cierre 1 " (material) | 1 | 9.03 | 9.03 |
| E52.0030 | m | Tub. acero galv. Ø 1 " DIN 2440 ST-35 (material) | 3 | 2.04 | 6.12 |
| E23.0120 | ud | Válvula compuerta rosc. latón Ø 1" (material) | 2 | 3.1 | 6.20 |
| %0.03 | % | Costes indirectos | 3 % | 4071.35 | 122.14 |
|  |  | Total |  |  | 4193.49 |

| Medición | Uds. | Parcial |
|---|---|---|
| Depósitos Alimentación sistema BIE | 1 | 1.000 |
| Total |  | 1 |

## 03 FONTANERIA Y SANEAMIENTO (02/09/2016)
Importe: 35879.55

### 3.1 FONTANERIA (02/09/2016)
Importe: 20033.46

**D14ABB0025T** UD Punto de agua fría de polibutileno PB Terrain, de Ø 16 mm., UNE-EN ISO 15876, incluso p.p. de piezas especiales y pequeño material, apertura y sellado de rozas. Según C.T.E. DB HS-4 y Orden 25/05/2007 Consejería de Industria. Instalado y probado.
73 UD × 34.41 = 2511.93

| Código | Ud | Descripción | Rendimiento | Precio | Importe |
|---|---|---|---|---|---|
| M01B0050T | H | Oficial fontanero (mano de obra) | 0.5 | 13.53 | 6.77 |
| M01B0060T | H | Ayudante fontanero (mano de obra) | 0.5 | 12.88 | 6.44 |
| A02A0010T | M³ | Mortero 1:3 de cemento CEM IV/B-P 32.5 N | 0.003 | 108.55 | 0.33 |
| A07B0010T | M | Apertura y sellado de rozas en fábricas de bloques de hormigón | 2 | 2.93 | 5.86 |
| E01MB0040T | UD | Tubo de silicona de 50 g. (material) | 0.06 | 7.31 | 0.44 |
| E24AE0015T | M | Tuberia polibutileno Terrain D 16 mm UNE 53415, e=1,7 mm (material) | 2 | 2 | 4.00 |
| E24AF0015T | UD | Codo PB a 90º D 16 mm Terrain (material) | 1 | 2.1 | 2.10 |
| E24AF0137T | UD | Colector PB tres derivaciones 25x16x16x16x25 Terrain (material) | 0.25 | 6.46 | 1.62 |
| E24AF0145T | UD | Codo latón niquel. transic. PB rosca hembra 16x1/2" Terrain (material) | 1 | 4.94 | 4.94 |
| E24AF0215T | UD | Casquillo de plástico D 16 mm Terrain (material) | 3 | 0.19 | 0.57 |
| E24AF0290T | UD | Distanciador para codos de latón Terrain (material) | 0.5 | 0.68 | 0.34 |
| %0.03 | % | Costes indirectos | 3 % | 33.41 | 1.00 |
|  |  | Total |  |  | 34.41 |

| Medición | Uds. | Parcial |
|---|---|---|
| EDIFICO PRINCIPAL | 61 | 61.000 |
| LOCAL VECINAL | 12 | 12.000 |
| Total |  | 73 |

**D14ABB0045T** UD Punto de agua fría de polibutileno PB Terrain, de Ø 25 mm., UNE-EN ISO 15876, incluso p.p. de piezas especiales y pequeño material, apertura y sellado de rozas. Según C.T.E. DB HS-4 y Orden 25/05/2007 Consejería de Industria. Instalado y probado.
2 UD × 44.77 = 89.54

| Código | Ud | Descripción | Rendimiento | Precio | Importe |
|---|---|---|---|---|---|
| M01B0050T | H | Oficial fontanero | 0.55 | 13.53 | 7.44 |
| M01B0060T | H | Ayudante fontanero | 0.55 | 12.88 | 7.08 |
| A02A0010T | M³ | Mortero 1:3 de cemento CEM IV/B-P 32.5 N | 0.003 | 108.55 | 0.33 |
| A07B0010T | M | Apertura y sellado de rozas en fábricas de bloques de hormigón | 2 | 2.93 | 5.86 |
| E01MB0040T | UD | Tubo de silicona de 50 g. | 0.06 | 7.31 | 0.44 |
| E24AF0025T | UD | Codo PB a 90º D 25 mm Terrain (material) | 1 | 3.07 | 3.07 |
| E24AE0025T | M | Tuberia polibutileno Terrain D 25 mm UNE 53415, e=2,3 mm (material) | 2 | 3.85 | 7.70 |
| E24AF0137T | UD | Colector PB tres derivaciones 25x16x16x16x25 Terrain | 0.25 | 6.46 | 1.62 |
| E24AF0165T | UD | Codo latón niquel. transic. PB rosca hembra 25x1/2" Terrain (material) | 1 | 8.44 | 8.44 |
| E24AF0235T | UD | Casquillo de plástico D 25 mm. Terrain (material) | 5 | 0.23 | 1.15 |
| E24AF0290T | UD | Distanciador para codos de latón Terrain | 0.5 | 0.68 | 0.34 |
| %0.03 | % | Costes indirectos | 3 % | 43.47 | 1.30 |
|  |  | Total |  |  | 44.77 |

| Medición | Uds. | Parcial |
|---|---|---|
| EDIFICIO PRINCIPAL | 2 | 2.000 |
| Total |  | 2 |

**D14ABA0045T** ML Canalización de polibutileno PB Terrain, de Ø 25 mm., e=2,3 mm., para agua fría, UNE-EN ISO 15876, incluso p.p. de piezas especiales, abrazaderas, soportes y pequeño material. Según C.T.E. DB HS-4 y Orden 25/05/2007 Consejería de Industria. Instalada y probada.
130 ML × 13.03 = 1693.90

| Código | Ud | Descripción | Rendimiento | Precio | Importe |
|---|---|---|---|---|---|
| M01B0050T | H | Oficial fontanero | 0.2 | 13.53 | 2.71 |
| M01B0060T | H | Ayudante fontanero | 0.2 | 12.88 | 2.58 |
| E01MB0040T | UD | Tubo de silicona de 50 g. | 0.02 | 7.31 | 0.15 |
| E24AE0025T | M | Tuberia polibutileno Terrain D 25 mm | 1.05 | 3.85 | 4.04 |
| E24AF0028T | UD | Codo PB a 90º Ø 25 mm. Terrain (material) | 0.4 | 3.07 | 1.23 |
| E24AF0075T | UD | T a 90º de PB de bocas iguales Ø 25 mm. (material) | 0.06 | 4.49 | 0.27 |
| E24AF0205T | UD | Manguito de latón para transición de PB a rosca macho 25x3/4" Terrain (material; 17/01/2003) | 0.1 | 4.83 | 0.48 |
| E24AF0218T | UD | Casquillo de material plástico Ø 25 mm. (material) | 0.6 | 0.23 | 0.14 |
| E24AF0275T | UD | Abraz. p/ tubo de PB de 25 mm. con taco (material; 25/10/2006) | 2 | 0.33 | 0.66 |
| E24AF0468T | UD | Manguito de unión PB D 25 mm. Terrain (material; 25/10/2006) | 0.16 | 2.42 | 0.39 |
| %0.03 | % | Costes indirectos | 3 % | 12.65 | 0.38 |
|  |  | Total |  |  | 13.03 |

| Medición | Uds. | Largo | Parcial |
|---|---|---|---|
| EDIFICIO PRINCIPAL | 3 | 4.000 | 12.000 |
|  | 3 | 1.500 | 4.500 |
|  | 3 | 2.000 | 6.000 |
|  | 3 | 1.500 | 4.500 |
|  | 3 | 4.000 | 12.000 |
|  | 1 | 2.000 | 2.000 |
|  | 1 | 2.500 | 2.500 |
|  | 1 | 1.000 | 1.000 |
|  | 1 | 1.500 | 1.500 |
|  | 1 | 2.000 | 2.000 |
|  | 2 | 0.500 | 1.000 |
|  | 2 | 1.500 | 3.000 |
|  | 1 | 6.000 | 6.000 |
|  | 1 | 0.500 | 0.500 |
|  | 1 | 1.500 | 1.500 |
|  | 1 | 2.000 | 2.000 |
|  | 1 | 0.500 | 0.500 |
|  | 2 | 3.500 | 7.000 |
|  | 1 | 3.000 | 3.000 |
|  | 3 | 0.500 | 1.500 |
|  | 2 | 2.500 | 5.000 |
|  | 1 | 2.000 | 2.000 |
|  | 2 | 1.000 | 2.000 |
|  | 2 | 1.500 | 3.000 |
|  | 2 | 4.000 | 8.000 |
|  | 2 | 1.500 | 3.000 |
|  | 2 | 0.500 | 1.000 |
|  | 1 | 3.500 | 3.500 |
|  | 2 | 3.000 | 6.000 |
| LOCAL VECINAL | 1 | 5.000 | 5.000 |
|  | 1 | 2.000 | 2.000 |
|  | 1 | 0.500 | 0.500 |
|  | 1 | 1.500 | 1.500 |
|  | 1 | 1.000 | 1.000 |
|  | 1 | 1.500 | 1.500 |
|  | 1 | 1.000 | 1.000 |
|  | 1 | 6.000 | 6.000 |
|  | 1 | 2.500 | 2.500 |
|  | 1 | 1.500 | 1.500 |
| Total |  |  | 130 |

**D14ABA0070T** ML Canalización de polibutileno PB Terrain, de Ø 32 mm., e=2,9 mm., para agua fría
133.5 ML × 18.73 = 2500.46
Canalización de polibutileno PB Terrain, de Ø 32 mm., e=2,9 mm., para agua fría, UNE-EN ISO 15876, incluso p.p. de piezas especiales, abrazaderas, soportes y pequeño material. Según C.T.E. DB HS-4 y Orden 25/05/2007 Consejería de Industria. Instalada y probada.

| Código | Ud | Descripción | Rendimiento | Precio | Importe |
|---|---|---|---|---|---|
| M01B0050T | H | Oficial fontanero | 0.25 | 13.53 | 3.38 |
| M01B0060T | H | Ayudante fontanero | 0.25 | 12.88 | 3.22 |
| E01MB0040T | UD | Tubo de silicona de 50 g. | 0.02 | 7.31 | 0.15 |
| E24AE0040T | M | Tuberia polibutileno Terrain D 32 mm UNE 53415, e=2,9 mm (material) | 1 | 6.23 | 6.23 |
| E24AF0080T | UD | Reducción 32x28 mm. Terrain (material) | 0.1 | 4.56 | 0.46 |
| E24AF0100T | UD | T a 90º de PB de bocas iguales D 32 mm. Terrain (material) | 0.2 | 9.04 | 1.81 |
| E24AF0207T | UD | Manguito de latón para transición de PB a rosca macho 32x1/4" Terrain (material; 25/10/2006) | 0.1 | 9.5 | 0.95 |
| E24AF0220T | UD | Casquillo de plástico D 32 mm. Terrain (material) | 0.5 | 0.47 | 0.24 |
| E24AF0400T | UD | Abrazadera p/tubo de PB de 32 mm. Terrain (material) | 1.25 | 0.58 | 0.73 |
| E24AF0480T | UD | Manguito de unión PB D 32 mm. Terrain (material) | 0.16 | 6.31 | 1.01 |
| %0.03 | % | Costes indirectos | 3 % | 18.18 | 0.55 |
|  |  | Total |  |  | 18.73 |

| Medición | Uds. | Largo | Parcial |
|---|---|---|---|
| EDIFICIO PRINCIPAL | 2 | 4.500 | 9.000 |
|  | 2 | 6.000 | 12.000 |
| LOCAL VECINAL | 1 | 21.500 | 21.500 |
|  | 1 | 15.000 | 15.000 |
|  | 1 | 67.500 | 67.500 |
|  | 1 | 3.000 | 3.000 |
|  | 1 | 5.500 | 5.500 |
| Total |  |  | 133.5 |

**D14ABA0090T** ML Canalización de polibutileno PB Terrain, de Ø 40 mm., e=3,7 mm., para agua fría
18 ML × 35.61 = 640.98
Canalización de polibutileno PB Terrain, de Ø 40 mm., e=3,7 mm., para agua fría, UNE-EN ISO 15876, incluso p.p. de piezas especiales, abrazaderas, soportes y pequeño material. Según C.T.E. DB HS-4 y Orden 25/05/2007 Consejería de Industria. Instalada y probada.

| Código | Ud | Descripción | Rendimiento | Precio | Importe |
|---|---|---|---|---|---|
| M01B0050T | H | Oficial fontanero | 0.25 | 13.53 | 3.38 |
| M01B0060T | H | Ayudante fontanero | 0.25 | 12.88 | 3.22 |
| E01MB0040T | UD | Tubo de silicona de 50 g. | 0.02 | 7.31 | 0.15 |
| E24AE0050T | M | Tuberia polibutileno Terrain D 40 mm UNE 53415, e=3,7 mm (material) | 1.05 | 9.83 | 10.32 |
| E24AF0040T | UD | Reducción 40x32 mm Terrain (material) | 0.44 | 7.34 | 3.23 |
| E24AF0060T | UD | T a 90º de PB de bocas iguales D 40 mm. Terrain (material) | 0.44 | 18.29 | 8.05 |
| E24AF0208T | UD | Manguito de latón para transición de PB a rosca macho 40x1/4" Terrain (material; 19/05/2009) | 0.1 | 26.84 | 2.68 |
| E24AF0222T | UD | Casquillo de plástico D 40 mm. Terrain (material; 19/05/2009) | 0.5 | 0.65 | 0.33 |
| E24AF0410T | UD | Abrazadera p/tubo de PB de 40 mm. Terrain (material) | 1.25 | 0.78 | 0.98 |
| E24AF0482T | UD | Manguito de unión PB D 40 mm. Terrain (material; 19/05/2009) | 0.16 | 13.92 | 2.23 |
| %0.03 | % | Costes indirectos | 3 % | 34.57 | 1.04 |
|  |  | Total |  |  | 35.61 |

| Medición | Uds. | Largo | Parcial |
|---|---|---|---|
| EDIFICIO PRINCIPAL | 1 | 6.000 | 6.000 |
|  | 1 | 12.000 | 12.000 |
| Total |  |  | 18 |

**D14ABA0110T** ML Canalización de polibutileno PB Terrain, de Ø 50 mm., e=4,6 mm., para agua fría
76 ML × 67.08 = 5098.08
Canalización de polibutileno PB Terrain, de Ø 50 mm., e=4,6 mm., para agua fría, UNE-EN ISO 15876, incluso p.p. de piezas especiales, abrazaderas, soportes y pequeño material. Según C.T.E. DB HS-4 y Orden 25/05/2007 Consejería de Industria. Instalada y probada.

| Código | Ud | Descripción | Rendimiento | Precio | Importe |
|---|---|---|---|---|---|
| M01B0050T | H | Oficial fontanero | 0.25 | 13.53 | 3.38 |
| M01B0060T | H | Ayudante fontanero | 0.25 | 12.88 | 3.22 |
| E01MB0040T | UD | Tubo de silicona de 50 g. | 0.04 | 7.31 | 0.29 |
| E24AE0060T | ML | Tubería polibutileno Terrain D 50 mm. UNE-EN ISO 15876, e=4,6 mm. (material) | 1.05 | 15.09 | 15.84 |
| E24AF0370T | UD | Reducción 50x40 mm PB Terrain (material) | 0.44 | 9.81 | 4.32 |
| E24AF0350T | UD | T a 90º PB bocas iguales D 50 mm. Terrain (material) | 0.44 | 26.22 | 11.54 |
| E24AF0209T | UD | Manguito de latón para transición de PB a rosca macho 50x1/2" Terrain (material; 19/05/2009) | 0.1 | 38.98 | 3.90 |
| E24AF0223T | UD | Casquillo de plástico D 50 mm. Terrain (material; 19/05/2009) | 0.5 | 1.21 | 0.61 |
| E24AF0420T | UD | Abrazadera p/tubo de PB de 50 mm. Terrain (material) | 1.25 | 1.03 | 1.29 |
| E24AF0484T | UD | Manguito de unión PB D 50 mm. Terrain (material; 19/05/2009) | 1.16 | 17.88 | 20.74 |
| %0.03 | % | Costes indirectos | 3 % | 65.13 | 1.95 |
|  |  | Total |  |  | 67.08 |

| Medición | Uds. | Largo | Parcial |
|---|---|---|---|
| EDIFICIO PRINCIPAL | 1 | 22.000 | 22.000 |
|  | 1 | 14.500 | 14.500 |
|  | 1 | 24.000 | 24.000 |
|  | 1 | 4.500 | 4.500 |
|  | 1 | 3.000 | 3.000 |
|  | 1 | 3.000 | 3.000 |
|  | 1 | 5.000 | 5.000 |
| Total |  |  | 76 |

**D14BB0055T** UD Llave de regulación oculta de 25 mm., de polibutileno PB Terrain, instalada en entrada a cuartos húmedos, vivienda ó local, incluso embellecedor. Según C.T.E. DB HS-4. Instalada y probada.
20 UD × 28.68 = 573.60

| Código | Ud | Descripción | Rendimiento | Precio | Importe |
|---|---|---|---|---|---|
| M01B0050T | H | Oficial fontanero | 0.4 | 13.53 | 5.41 |
| E24GC0055T | UD | LLave regul oculta 25 mm p/tub PB Terrain (material) | 1 | 22.43 | 22.43 |
| %0.03 | % | Costes indirectos | 3 % | 27.84 | 0.84 |
|  |  | Total |  |  | 28.68 |

| Medición | Uds. | Parcial |
|---|---|---|
| EDIFICIO PRINCIPAL | 17 | 17.000 |
| LOCAL VECINAL | 3 | 3.000 |
| Total |  | 20 |

**D14BB0070T** UD Llave de paso de 32 mm., de polibutileno PB Terrain, instalada en entrada a cuartos húmedos, vivienda ó local
3 UD × 38.81 = 116.43
Llave de paso de 32 mm., de polibutileno PB Terrain, instalada en entrada a cuartos húmedos, vivienda ó local, incluso embellecedor. Según C.T.E. DB HS-4. Instalada y probada.

| Código | Ud | Descripción | Rendimiento | Precio | Importe |
|---|---|---|---|---|---|
| M01B0050T | H | Oficial fontanero | 0.4 | 13.53 | 5.41 |
| E24GC0070T | UD | Llave regul oculta 32 mm. para tub. PB Terrain (material) | 1 | 32.27 | 32.27 |
| %0.03 | % | Costes indirectos | 3 % | 37.68 | 1.13 |
|  |  | Total |  |  | 38.81 |

| Medición | Uds. | Parcial |
|---|---|---|
| EDIFICIO PRINCIPAL | 2 | 2.000 |
| LOCAL VECINAL | 1 | 1.000 |
| Total |  | 3 |

**D14BC0090T** UD Llave de paso de 50 mm., de polibutileno PB Terrain, instalada en entrada a cuartos húmedos, vivienda ó local
3 UD × 90.17 = 270.51
Llave de paso de 50 mm., de polibutileno PB Terrain, instalada en entrada a cuartos húmedos, vivienda ó local, incluso p.p. pequeño material. Según C.T.E. DB HS-4. Instalada y probada.

| Código | Ud | Descripción | Rendimiento | Precio | Importe |
|---|---|---|---|---|---|
| M01B0050T | H | Oficial fontanero | 0.45 | 13.53 | 6.09 |
| E24GA0350T | UD | Válvula de compuerta 50 mm. para tub. PB Terrain (material) | 1 | 81.45 | 81.45 |
| %0.03 | % | Costes indirectos | 3 % | 87.54 | 2.63 |
|  |  | Total |  |  | 90.17 |

| Medición | Uds. | Parcial |
|---|---|---|
| EDIFICIO PRINCIPAL | 3 | 3.000 |
| Total |  | 3 |

**D14FAB0080T** ML Desagüe de aparato sanitario realizado con tubería de PVC Terrain, D 40 mm. incluso p.p. de sifón individual. Hasta bajante o colector.
74 ML × 23.18 = 1715.32
Desagüe de aparato sanitario realizado con tubería de PVC Terrain, D 40 mm., clase B, UNE-EN 1329-1, reacción al fuego B-S1,d0, empotrada o vista, incluso p.p. de sifón individual y piezas especiales, recibida con mortero de cemento y arena. Según C.T.E. DB HS-5. Instalado hasta bajante o colector. Insonorizado.

| Código | Ud | Descripción | Rendimiento | Precio | Importe |
|---|---|---|---|---|---|
| M01A0030T | H | Peón (mano de obra) | 0.25 | 12.88 | 3.22 |
| M01B0050T | H | Oficial fontanero | 0.25 | 13.53 | 3.38 |
| M01B0060T | H | Ayudante fontanero | 0.25 | 12.88 | 3.22 |
| A02A0040T | M³ | Mortero 1:6 de cemento CEM IV/B-P 32.5 N | 0.02 | 88.74 | 1.77 |
| E01MB0020T | l | Líquido limpiador PVC, Terrain (material) | 0.01 | 10.88 | 0.11 |
| E01MB0030T | l | Líquido soldador PVC, Terrain (material) | 0.02 | 23.02 | 0.46 |
| E01MB0050T | ud | Tubo de lubricante de 70 g. (material; 18/11/2008) | 0.12 | 3.66 | 0.44 |
| E28CA0220T | M | Tub. PVC Terrain aguas resid. clase B D 40 mm (material) | 1.1 | 3.76 | 4.14 |
| E28CC0180T | UD | Codo 92° PVC Terrain, D 40 mm Insonorizado (material; 18/11/2008) | 0.5 | 1.27 | 0.64 |
| E28CC0290T | UD | Codo 135° PVC Terrain, D 40 mm. (material) | 0.33 | 1.04 | 0.34 |
| E28IBBA0050T | UD | Sifón PVC Terrain sencillo curvo S/V D 40 mm. (material) | 0.5 | 2.85 | 1.43 |
| E28CC0613T | UD | Anillo dilatador PVC Terrain D 40 mm. (material; 19/05/2009) | 2 | 0.68 | 1.36 |
| E28CC0890T | UD | Abrazadera isofonica tubo D 40 mm (material) | 1 | 1.99 | 1.99 |
| %0.03 | % | Costes indirectos | 3 % | 22.50 | 0.68 |
|  |  | Total |  |  | 23.18 |

| Medición | Uds. | Largo | Parcial |
|---|---|---|---|
| EDIFICIO PRINCIPAL | 1 | 9.500 | 9.500 |
|  | 1 | 2.500 | 2.500 |
|  | 2 | 1.800 | 3.600 |
|  | 1 | 9.500 | 9.500 |
|  | 1 | 2.500 | 2.500 |
|  | 2 | 1.800 | 3.600 |
|  | 1 | 9.600 | 9.600 |
|  | 1 | 2.500 | 2.500 |
|  | 1 | 9.500 | 9.500 |
|  | 1 | 2.500 | 2.500 |
|  | 2 | 1.800 | 3.600 |
|  | 1 | 3.800 | 3.800 |
| LOCAL VECINAL | 1 | 3.500 | 3.500 |
|  | 1 | 3.800 | 3.800 |
|  | 1 | 4.000 | 4.000 |
| Total |  |  | 74 |

**D14FAB0100T** ML Desagüe de aparato sanitario realizado con tubería de PVC Terrain, D 50 mm. incluso p.p. de sifón individual. Hasta bajante o colector.
59.2 ML × 24.83 = 1469.94
Desagüe de aparato sanitario realizado con tubería de PVC Terrain, D 50 mm., clase B, UNE-EN 1329-1, reacción al fuego B-S1,d0, empotrada o vista, incluso p.p. de sifón individual y piezas especiales, recibida con mortero de cemento y arena. Según C.T.E. DB HS-5. Instalado hasta bajante o colector. Insonorizado.

| Código | Ud | Descripción | Rendimiento | Precio | Importe |
|---|---|---|---|---|---|
| M01A0030T | H | Peón | 0.25 | 12.88 | 3.22 |
| M01B0050T | H | Oficial fontanero | 0.25 | 13.53 | 3.38 |
| M01B0060T | H | Ayudante fontanero | 0.25 | 12.88 | 3.22 |
| A02A0040T | M³ | Mortero 1:6 de cemento CEM IV/B-P 32.5 N | 0.015 | 88.74 | 1.33 |
| E01MB0020T | l | Líquido limpiador PVC, Terrain | 0.01 | 10.88 | 0.11 |
| E01MB0030T | l | Líquido soldador PVC, Terrain | 0.02 | 23.02 | 0.46 |
| E01MB0050T | ud | Tubo de lubricante de 70 g. | 0.15 | 3.66 | 0.55 |
| E28CA0230T | M | Tub. PVC Terrain aguas resid. clase B D 50 mm (material) | 1.1 | 4.8 | 5.28 |
| E28CC0190T | UD | Codo 92° PVC Terrain, D 50 mm. (material) | 0.5 | 1.6 | 0.80 |
| E28CC0300T | UD | Codo 135° PVC Terrain, D 50 mm. (material) | 0.33 | 1.37 | 0.45 |
| E28IBBA0030T | UD | Sifón PVC Terrain sencillo curvo S/H D 50 mm. (material) | 0.5 | 3.05 | 1.53 |
| E28CC0615T | UD | Anillo dilatador PVC Terrain D 50 mm. (material; 19/05/2009) | 2 | 0.79 | 1.58 |
| E28CC0900T | UD | Abrazadera isofonica tubo D 50 mm (material) | 1 | 2.2 | 2.20 |
| %0.03 | % | Costes indirectos | 3 % | 24.11 | 0.72 |
|  |  | Total |  |  | 24.83 |

| Medición | Uds. | Largo | Parcial |
|---|---|---|---|
| EDIFICIO PRINCIPAL | 1 | 4.500 | 4.500 |
|  | 1 | 3.800 | 3.800 |
|  | 1 | 3.500 | 3.500 |
|  | 1 | 4.500 | 4.500 |
|  | 1 | 3.800 | 3.800 |
|  | 1 | 3.500 | 3.500 |
|  | 1 | 6.500 | 6.500 |
|  | 1 | 3.500 | 3.500 |
|  | 1 | 3.800 | 3.800 |
|  | 1 | 4.500 | 4.500 |
|  | 1 | 3.800 | 3.800 |
|  | 1 | 4.600 | 4.600 |
|  | 1 | 3.600 | 3.600 |
| LOCAL VECINAL | 1 | 1.800 | 1.800 |
|  | 1 | 3.500 | 3.500 |
| Total |  |  | 59.2 |

**D14FD0030T** UD Sumidero sifónico de PVC Terrain de D 50 mm de salida, en locales húmedos, con tapa y rejilla
19 UD × 50.17 = 953.23
Sumidero sifónico de PVC Terrain de D 50 mm de salida, en locales húmedos, con tapa y rejilla, recibido con mortero de cemento y arena. Instalado, incluso ayudas de albañilería. Según C.T.E. DB HS-5.

| Código | Ud | Descripción | Rendimiento | Precio | Importe |
|---|---|---|---|---|---|
| M01A0010T | H | Oficial primera (mano de obra) | 1 | 13.53 | 13.53 |
| M01A0030T | H | Peón | 0.3 | 12.88 | 3.86 |
| M01B0050T | H | Oficial fontanero | 0.3 | 13.53 | 4.06 |
| M01B0060T | H | Ayudante fontanero | 0.4 | 12.88 | 5.15 |
| A02A0040T | M³ | Mortero 1:6 de cemento CEM IV/B-P 32.5 N | 0.01 | 88.74 | 0.89 |
| E28JBB0050T | UD | Sumidero sifónico plano Terrain D 50 mm (material) | 1 | 21.22 | 21.22 |
| %0.03 | % | Costes indirectos | 3 % | 48.71 | 1.46 |
|  |  | Total |  |  | 50.17 |

| Medición | Uds. | Parcial |
|---|---|---|
| EDIFICIO PRINCIPAL | 16 | 16.000 |
| LOCAL VECINAL | 3 | 3.000 |
| Total |  | 19 |

**D14FG0020T** UD Manguetón PVC Terrain D 110 mm. acoplado a bajantes, con p.p. de piezas especiales y pequeño material, recibido con mortero de cemento. Instalado, incluso ayudas de albañilería. Según C.T.E. DB HS-5.
30 UD × 46.45 = 1393.50

| Código | Ud | Descripción | Rendimiento | Precio | Importe |
|---|---|---|---|---|---|
| M01A0010T | H | Oficial primera | 0.4 | 13.53 | 5.41 |
| M01A0030T | H | Peón | 0.4 | 12.88 | 5.15 |
| M01B0050T | H | Oficial fontanero | 0.6 | 13.53 | 8.12 |
| M01B0060T | H | Ayudante fontanero | 0.2 | 12.88 | 2.58 |
| A02A0040T | M³ | Mortero 1:6 de cemento CEM IV/B-P 32.5 N | 0.03 | 88.74 | 2.66 |
| E28CA0250T | ML | Tub. PVC Terrain aguas resid. clase B D 110 mm (material) | 1.1 | 11.12 | 12.23 |
| E28CC0580T | UD | Conect. inod. PVC Terrain 92º y goma D 110 mm. (material) | 1 | 8.38 | 8.38 |
| E01MB0020T | l | Líquido limpiador PVC, Terrain | 0.01 | 10.88 | 0.11 |
| E01MB0030T | l | Líquido soldador PVC, Terrain | 0.02 | 23.02 | 0.46 |
| %0.03 | % | Costes indirectos | 3 % | 45.10 | 1.35 |
|  |  | Total |  |  | 46.45 |

| Medición | Uds. | Parcial |
|---|---|---|
| EDIFICIO PRINCIPAL | 25 | 25.000 |
| LOCAL VECINAL | 5 | 5.000 |
| Total |  | 30 |

**D14FHC0042** ML Terminal de ventilación con válvula de PVC Terrain de PVC, de 110 mm de diámetro, para tubería de ventilación primaria o secundaria clase B, UNE-EN 1329-1, e=3,2 mm., reacción al fuego B-S1d0, incluso p.p. de piezas especiales insonorizadas, pequeño material. Instalado, incluso ayudas de albañilería. Según C.T.E. DB HS-5. (26/06/2017)
4 ML × 44.39 = 177.56

| Código | Ud | Descripción | Rendimiento | Precio | Importe |
|---|---|---|---|---|---|
| M01A0030T | H | Peón | 0.1 | 12.88 | 1.29 |
| M01B0050T | H | Oficial fontanero | 0.4 | 13.53 | 5.41 |
| M01B0060T | H | Ayudante fontanero | 0.4 | 12.88 | 5.15 |
| E01MB0020T | l | Líquido limpiador PVC, Terrain | 0.01 | 10.88 | 0.11 |
| E01MB0030T | l | Líquido soldador PVC, Terrain | 0.02 | 23.02 | 0.46 |
| E01MB0050T | ud | Tubo de lubricante de 70 g. | 0.325 | 3.66 | 1.19 |
| E28CA0042 | ML | Terminal de ventilación con válvula de aireación D 110 mm e=3,2 mm, clase B, Terrain, ref. 151.110 (material; 26/06/2017) | 1 | 25.8 | 25.80 |
| E28CC0950T | UD | Abrazadera isofónica p/tubo D 110 mm (material) | 1 | 3.69 | 3.69 |
| %0.03 | % | Costes indirectos | 3 % | 43.10 | 1.29 |
|  |  | Total |  |  | 44.39 |

**D14FHC0004T** ML Bajante visto o colector suspendido de tubería de PVC Terrain Insonorizado, D 110 mm., clase B, UNE-EN 1329-1, e=3,2 mm., reacción al fuego B-S1d0, anclado a fábrica o estructura con abrazaderas metálicas isofónicas incluso p.p. de piezas especiales insonorizadas, pequeño material y registros en cambios de dirección. Instalado, incluso ayudas de albañilería. Según C.T.E. DB HS-5.
24 ML × 34.52 = 828.48

| Código | Ud | Descripción | Rendimiento | Precio | Importe |
|---|---|---|---|---|---|
| M01A0030T | H | Peón | 0.1 | 12.88 | 1.29 |
| M01B0050T | H | Oficial fontanero | 0.4 | 13.53 | 5.41 |
| M01B0060T | H | Ayudante fontanero | 0.4 | 12.88 | 5.15 |
| E01MB0020T | l | Líquido limpiador PVC, Terrain | 0.01 | 10.88 | 0.11 |
| E01MB0030T | l | Líquido soldador PVC, Terrain | 0.02 | 23.02 | 0.46 |
| E01MB0050T | ud | Tubo de lubricante de 70 g. | 0.325 | 3.66 | 1.19 |
| E28CA0250T | ML | Tub. PVC Terrain aguas resid. clase B D 110 mm | 1 | 11.12 | 11.12 |
| E28CC0320T | UD | Codo 135° PVC Terrain D 110 mm. (material; 14/05/2009) | 0.25 | 4.4 | 1.10 |
| E28CC0220T | UD | Codo con registro 92º PVC Terrain, D 110 mm. de alto impacto. (material) | 0.1 | 13.95 | 1.40 |
| E28CC0510T | UD | Empalme simple PVC Terrain 135º D 110 mm. (material) | 0.25 | 8.47 | 2.12 |
| E28CC0630T | UD | Anillo dilatador PVC Terrain D 110 mm. (material; 14/05/2009) | 0.34 | 1.39 | 0.47 |
| E28CC0950T | UD | Abrazadera isofónica p/tubo D 110 mm | 1 | 3.69 | 3.69 |
| %0.03 | % | Costes indirectos | 3 % | 33.51 | 1.01 |
|  |  | Total |  |  | 34.52 |

| Medición | Uds. | Largo | Parcial |
|---|---|---|---|
| EDIFICIO PRINCIPAL | 2 | 12.000 | 24.000 |
| Total |  |  | 24 |

### 3.2 SANEAMIENTO (02/09/2016)
Importe: 2603.54

**D04AB0170T** ML Tubería de saneamiento interior de PVC Terrain, clase UD (s/UNE-EN 1401-1), de D 110 mm. y 3,2 mm. de espesor
26.1 ML × 28.5 = 743.85
Tubería de saneamiento interior de PVC Terrain, clase UD (s/UNE-EN 1401-1), de D 110 mm. y 3,2 mm. de espesor, unión encolada, enterrada en zanja, con p.p. de piezas especiales, incluso excavación con extracción de tierras al borde, solera de arena de 10 cm de espesor, colocación de la tubería, relleno y compactación de la zanja con arena volcánica, carga y transporte de tierras a vertedero. Totalmente instalada y probada.

| Código | Ud | Descripción | Rendimiento | Precio | Importe |
|---|---|---|---|---|---|
| M01A0010T | H | Oficial primera | 0.2 | 13.53 | 2.71 |
| M01A0030T | H | Peón | 0.2 | 12.88 | 2.58 |
| A06B0010T | M³ | Excavación en zanjas y pozos. | 0.29 | 12.29 | 3.56 |
| A06C0010T | M³ | Relleno de zanjas con arena volcánica. | 0.25 | 18.27 | 4.57 |
| A06D0020T | M³ | Carga mecánica, transporte tierras vertedero, camión, máx. 10 km | 0.29 | 3.82 | 1.11 |
| E01CA0020T | M³ | Arena seca (material) | 0.04 | 22.85 | 0.91 |
| E28CA0250T | ML | Tub. PVC Terrain aguas resid. clase B D 110 mm | 1.1 | 11.12 | 12.23 |
| %0.03 | % | Costes indirectos | 3 % | 27.67 | 0.83 |
|  |  | Total |  |  | 28.5 |

| Medición | Uds. | Largo | Parcial |
|---|---|---|---|
| EDIFICIO PRINCIPAL | 1 | 3.500 | 3.500 |
|  | 1 | 2.500 | 2.500 |
|  | 1 | 1.200 | 1.200 |
|  | 1 | 3.200 | 3.200 |
|  | 1 | 1.200 | 1.200 |
|  | 1 | 2.500 | 2.500 |
| LOCAL VECINAL | 1 | 4.500 | 4.500 |
|  | 1 | 7.500 | 7.500 |
| Total |  |  | 26.1 |

**D04AB0270T** ML Tubería de saneamiento interior de PVC Terrain, clase UD (s/UNE-EN 1401-1), de D 160 mm. y 4,0 mm. de espesor
34 ML × 41.15 = 1399.10
Tubería de saneamiento interior de PVC Terrain, clase UD (s/UNE-EN 1401-1), de D 160 mm. y 4,0 mm. de espesor, unión encolada, enterrada en zanja, con p.p. de piezas especiales, incluso excavación con extracción de tierras al borde, solera de arena de 10 cm de espesor, colocación de la tubería, relleno y compactación de la zanja con arena volcánica, carga y transporte de tierras a vertedero. Totalmente instalada y probada.

| Código | Ud | Descripción | Rendimiento | Precio | Importe |
|---|---|---|---|---|---|
| M01A0010T | H | Oficial primera | 0.2 | 13.53 | 2.71 |
| M01A0030T | H | Peón | 0.2 | 12.88 | 2.58 |
| A06B0010T | M³ | Excavación en zanjas y pozos. | 0.33 | 12.29 | 4.06 |
| A06C0010T | M³ | Relleno de zanjas con arena volcánica. | 0.28 | 18.27 | 5.12 |
| A06D0020T | M³ | Carga mecánica, transporte tierras vertedero, camión, máx. 10 km | 0.33 | 3.82 | 1.26 |
| E01CA0020T | M³ | Arena seca | 0.045 | 22.85 | 1.03 |
| E28EB0270T | M | Tub. PVC Terrain saneam. D 160 mm j. elást. (material) | 1.1 | 21.08 | 23.19 |
| %0.03 | % | Costes indirectos | 3 % | 39.95 | 1.20 |
|  |  | Total |  |  | 41.15 |

| Medición | Uds. | Largo | Parcial |
|---|---|---|---|
| EDIFICIO PRINCIPAL | 1 | 8.500 | 8.500 |
|  | 1 | 10.500 | 10.500 |
| LOCAL VECINAL | 1 | 12.500 | 12.500 |
|  | 1 | 2.500 | 2.500 |
| Total |  |  | 34 |

**D04BA0051T** ud Arqueta 100x50x50, para acople desagüe y rebosadero depósitos de agua (25/04/2014)
1 ud × 265.29 = 265.29
Arqueta de registro de 110x50x50 cm de dimensiones interiores, según detalle, para acople desagüe y rebosadero depósitos de agua, dividida en dos compartimentos y con cazoleta en fondo de uno de ellos, constituída por paredes de hormigón en masa de fck=15 N/mm² de 12 cm de espesor, solera de hormigón en masa de fck=10 N/mm² de 10 cm de espesor, con aristas y rincones a media caña, y registro peatonal B-125 s/UNE EN 124, de fundición dúctil, incluso excavación, relleno de trasdós con carga y transporte de tierras sobrantes a vertedero, encofrado y desencofrado, acometida y remate de tubos, según C.T.E. DB HS-5.

| Código | Ud | Descripción | Rendimiento | Precio | Importe |
|---|---|---|---|---|---|
| M01A0010T | H | Oficial primera | 3 | 13.53 | 40.59 |
| M01A0030T | H | Peón | 3 | 12.88 | 38.64 |
| A03A0030T | M³ | Hormigón en masa de fck= 15 N/mm² | 0.15 | 84.51 | 12.68 |
| A03A0010T | M³ | Hormigón en masa de fck= 10 N/mm² | 0.055 | 77.04 | 4.24 |
| A05AG0020T | m² | Encofrado y desencof. en paredes de arquetas, cámaras y sótanos. (25/04/2014) | 1 | 16.27 | 16.27 |
| E28JBB0070T | UD | Sumidero sifónico plano Terrain D 110 mm. (material) | 1 | 63.92 | 63.92 |
| E28CC0210T | UD | Codo 92° PVC Terrain, D 110 mm. de alto impacto. (material) | 1 | 5.95 | 5.95 |
| E28DB0040T | ML | Tub. Terrain PVC aguas pluviales D 110 mm. (material) | 2 | 7.45 | 14.90 |
| E01NA0020T | l | Líquido limpiador PVC, Terrain (material; 25/04/2014) | 0.02 | 11.2 | 0.22 |
| E01NA0030T | l | Líquido soldador PVC, Terrain (material; 25/04/2014) | 0.04 | 23.72 | 0.95 |
| E28BA0110T | ud | Reg peat B-125 500x500mm tapa/marco fund dúctil Norinco (material) | 1 | 51.31 | 51.31 |
| A06B0010T | M³ | Excavación en zanjas y pozos. | 0.53 | 12.29 | 6.51 |
| A06D0020T | M³ | Carga mecánica, transporte tierras vertedero, camión, máx. 10 km | 0.362 | 3.82 | 1.38 |
| %0.03 | % | Costes indirectos | 3 % | 257.56 | 7.73 |
|  |  | Total |  |  | 265.29 |

| Medición | Uds. | Parcial |
|---|---|---|
| EDIFICIO PRINCIPAL | 1 | 1.000 |
| Total |  | 1 |

**D04.BD0010T** ud Registro para saneamiento enterrado, en PVC, D=110 mm, Terrain (31/05/2012)
6 ud × 32.55 = 195.30
Registro para saneamiento enterrado, D=110 mm, Terrain o equivalente, realizado con tubería de PVC y accesorios, en cambios de direccion o tramos rectos, incluso colocación y p.p. de de piezas especiales, totalmente terminado y funcionando, según C.T.E. DB HS-5.

| Código | Ud | Descripción | Rendimiento | Precio | Importe |
|---|---|---|---|---|---|
| M01B.0050T | h | Oficial fontanero (mano de obra; 17/06/2014) | 0.08 | 13.14 | 1.05 |
| M01B.0060T | h | Ayudante fontanero (mano de obra; 17/06/2014) | 0.08 | 12.5 | 1.00 |
| E28.EB0250T | m | Tub. PVC-U saneam. D 110 mm unión encol. Terrain (material; 17/06/2014) | 0.5 | 11.11 | 5.56 |
| E28.BF0010T | ud | Tapa de acero inoxidable Terrain (material; 17/06/2014) | 1 | 8.37 | 8.37 |
| E28.CC0320T | ud | Codo 135° PVC-U, D 110 mm, Terrain (material; 17/06/2014) | 1 | 4.39 | 4.39 |
| E28.CC0430T | ud | Y de PVC-U a 45º D 110 mm, Terrain (material; 17/06/2014) | 1 | 8.45 | 8.45 |
| E01.NA0020T | l | Líquido limpiador PVC, Terrain (material; 17/06/2014) | 0.05 | 10.64 | 0.53 |
| E01.NA0030T | l | Líquido soldador PVC, Terrain (material; 17/06/2014) | 0.1 | 22.53 | 2.25 |
| %0.03 | % | Costes indirectos | 3 % | 31.60 | 0.95 |
|  |  | Total |  |  | 32.55 |

| Medición | Uds. | Parcial |
|---|---|---|
| EDIFICIO PRINCIPAL | 3 | 3.000 |
| LOCAL VECINAL | 3 | 3.000 |
| Total |  | 6 |

### 3.3 PLUVIALES (02/09/2016)
Importe: 13242.55

**D14FHC0004T** ML Bajante visto o colector suspendido de tubería de PVC Terrain Insonorizado, D 110 mm., clase B, UNE-EN 1329-1, e=3,2 mm., reacción al fuego B-S1d0, anclado a fábrica o estructura con abrazaderas metálicas isofónicas incluso p.p. de piezas especiales insonorizadas, pequeño material y registros en cambios de dirección. Instalado, incluso ayudas de albañilería. Según C.T.E. DB HS-5.
31 ML × 34.52 = 1070.12

| Medición | Uds. | Largo | Parcial |
|---|---|---|---|
| PLUVIALES | 1 | 31.000 | 31.000 |
| Total |  |  | 31 |

**D14FHC0008T** ML Bajante visto o colector suspendido de tubería de PVC Terrain Insonorizado, D 125 mm., clase B, UNE-EN 1329-1, e=3,2 mm., reacción al fuego B-S1d0, anclado a fábrica o estructura con abrazaderas metálicas isofónicas incluso p.p. de piezas especiales insonorizadas, pequeño material y registros en cambios de dirección. Instalado, incluso ayudas de albañilería. Según C.T.E. DB HS-5. (19/11/2008)
5 ML × 44.67 = 223.35

| Código | Ud | Descripción | Rendimiento | Precio | Importe |
|---|---|---|---|---|---|
| M01A0030T | H | Peón | 0.1 | 12.88 | 1.29 |
| M01B0050T | H | Oficial fontanero | 0.6 | 13.53 | 8.12 |
| M01B0060T | H | Ayudante fontanero | 0.6 | 12.88 | 7.73 |
| E01MB0030T | l | Líquido soldador PVC, Terrain | 0.03 | 23.02 | 0.69 |
| E01MB0020T | l | Líquido limpiador PVC, Terrain | 0.015 | 10.88 | 0.16 |
| E01MB0050T | ud | Tubo de lubricante de 70 g. | 0.325 | 3.66 | 1.19 |
| E28CA0260T | ML | Tub. PVC Terrain aguas resid. clase B D 125 mm (material) | 1 | 12.5 | 12.50 |
| E28CC0340T | UD | Codo 135° PVC Terrain D 125 mm. (material; 14/05/2009) | 0.25 | 6.9 | 1.73 |
| E28CC0440T | UD | Empalme simple PVC Terrain 135º D 125 mm. (material; 19/11/2008) | 0.5 | 11.3 | 5.65 |
| E28CC0951T | UD | Abrazadera isofónica p/tubo D 125 mm. (material) | 1 | 4.31 | 4.31 |
| %0.03 | % | Costes indirectos | 3 % | 43.37 | 1.30 |
|  |  | Total |  |  | 44.67 |

| Medición | Uds. | Largo | Parcial |
|---|---|---|---|
| PLUVIALES | 1 | 5.000 | 5.000 |
| Total |  |  | 5 |

**D14FE0040T** UD Cazoleta con sumidero sifónico para cubiertas, garajes, terrazas... de PVC Terrain, de D 83 mm., salida vertical
24 UD × 53.18 = 1276.32
Cazoleta con sumidero sifónico para cubiertas, garajes, terrazas... de PVC Terrain, de D 83 mm., incluso acople, p.p. tubería PVC Terrain D 83 mm, recibido y remates de pavimento, salida vertical. Instalada, incluso ayudas de albañilería. Según C.T.E. DB HS-5.

| Código | Ud | Descripción | Rendimiento | Precio | Importe |
|---|---|---|---|---|---|
| M01A0010T | H | Oficial primera | 0.35 | 13.53 | 4.74 |
| M01A0030T | H | Peón | 0.35 | 12.88 | 4.51 |
| M01B0050T | H | Oficial fontanero | 0.2 | 13.53 | 2.71 |
| M01B0060T | H | Ayudante fontanero | 0.2 | 12.88 | 2.58 |
| A02A0040T | M³ | Mortero 1:6 de cemento CEM IV/B-P 32.5 N | 0.02 | 88.74 | 1.77 |
| E28JBB0060T | UD | Sumidero sifónico plano Terrain D 83 mm. (material) | 1 | 21.22 | 21.22 |
| E28DB0030T | ML | Tub. Terrain PVC aguas pluviales D 83 mm. (material) | 2 | 4.62 | 9.24 |
| E28CC0200T | UD | Codo 92° PVC Terrain, D 83 mm. de alto impacto. (material) | 1 | 4.01 | 4.01 |
| E01MB0020T | l | Líquido limpiador PVC, Terrain | 0.015 | 10.88 | 0.16 |
| E01MB0030T | l | Líquido soldador PVC, Terrain | 0.03 | 23.02 | 0.69 |
| %0.03 | % | Costes indirectos | 3 % | 51.63 | 1.55 |
|  |  | Total |  |  | 53.18 |

| Medición | Uds. | Parcial |
|---|---|---|
| PLUVIALES | 24 | 24.000 |
| Total |  | 24 |

**D14FE0020T** ud Cazoleta con sumidero sifónico de alto impacto para cubiertas, garajes,... de PVC Terrain, de D 110 mm., salida vertical
24 ud × 98.28 = 2358.72
Cazoleta con sumidero sifónico de alto impacto para cubiertas, garajes, terrazas... de PVC Terrain o equivalente, de D 110 mm., salida vertical, clase L 15, según UNE-EN 1253, reacción al fuego B-S1d0, caudal de evacuación mayor de 5 l/s y carga de rotura de 46 KN (4.691 Kg), conexión estanca con la impermeabilización por medio de apriete mecánico, incluso acople, p.p. tubería PVC Terrain D 110 mm, recibido y remates de pavimento. Instalada, incluso ayudas de albañilería, según C.T.E. DB HS-5.

| Código | Ud | Descripción | Rendimiento | Precio | Importe |
|---|---|---|---|---|---|
| M01A0010 | h | Oficial primera | 0.35 | 12.58 | 4.40 |
| M01A0030 | h | Peón | 0.35 | 12.93 | 4.53 |
| M01B0050 | h | Oficial fontanero | 0.2 | 12.1 | 2.42 |
| M01B0060 | h | Ayudante fontanero | 0.2 | 11.65 | 2.33 |
| A02A0040 | m³ | Mortero 1:6 de cemento CEM IV/B (P) 32,5 N | 0.02 | 88.86 | 1.78 |
| E28JBB0070T | UD | Sumidero sifónico plano Terrain D 110 mm. | 1 | 63.92 | 63.92 |
| E28DB0040T | ML | Tub. Terrain PVC aguas pluviales D 110 mm. | 2 | 7.45 | 14.90 |
| E01MB0020T | l | Líquido limpiador PVC, Terrain | 0.02 | 10.88 | 0.22 |
| E01MB0030T | l | Líquido soldador PVC, Terrain | 0.04 | 23.02 | 0.92 |
| %0.03 | % | Costes indirectos | 3 % | 95.42 | 2.86 |
|  |  | Total |  |  | 98.28 |

**D14FHC0011T** m Bajante visto o colector suspendido de tubería de PVC Terrain Insonorizado, D 200 mm. (17/05/2009)
92 m × 90.37 = 8314.04
Bajante visto o colector suspendido de tubería de PVC Terrain o equivalente Insonorizado, D 200 mm., clase B, UNE-EN 1329-1, e=3,9 mm., reacción al fuego B-S1d0, anclado a fábrica o estructura con abrazaderas metálicas isofónicas incluso p.p. de piezas especiales insonorizadas, pequeño material y registros en cambios de dirección. Instalado, incluso ayudas de albañilería. Según C.T.E. DB HS-5.

| Código | Ud | Descripción | Rendimiento | Precio | Importe |
|---|---|---|---|---|---|
| M01A0030 | h | Peón | 0.1 | 12.93 | 1.29 |
| M01B0050 | h | Oficial fontanero | 0.6 | 12.1 | 7.26 |
| M01B0060 | h | Ayudante fontanero | 0.6 | 11.65 | 6.99 |
| E01MB0030T | l | Líquido soldador PVC, Terrain | 0.03 | 23.02 | 0.69 |
| E01MB0020T | l | Líquido limpiador PVC, Terrain | 0.015 | 10.88 | 0.16 |
| E01MB0050T | ud | Tubo de lubricante de 70 g. | 0.41 | 3.66 | 1.50 |
| E28CA0280T | m | Tubería Terrain, PVC aguas residuales D 200 mm. e=3,9 mm., clase B (material) | 1 | 23.7 | 23.70 |
| E28CC0360T | ud | Codo 135° PVC Terrain D 200 mm. (material; 17/05/2009) | 0.25 | 41.45 | 10.36 |
| E28CC0550T | ud | Empalme simple PVC Terrain 135º D 200 mm. (material) | 0.4 | 74.96 | 29.98 |
| E28CC0953T | ud | Abrazadera isofónica p/tubo D 200 mm. (material) | 1 | 5.81 | 5.81 |
| %0.03 | % | Costes indirectos | 3 % | 87.74 | 2.63 |
|  |  | Total |  |  | 90.37 |

| Medición | Uds. | Largo | Parcial |
|---|---|---|---|
|  | 1 | 38.000 | 38.000 |
|  | 4 | 4.500 | 18.000 |
|  | 1 | 36.000 | 36.000 |
| Total |  |  | 92 |

## Precios auxiliares

**A06B0010** m³ Excavación en zanjas y pozos en cualquier clase de terreno con extracción de tierras al borde.
Precio: 12.31

| Código | Ud | Descripción | Rendimiento | Precio | Importe |
|---|---|---|---|---|---|
| M01A0030 | h | Peón | 0.35 | 12.93 | 4.53 |
| QAA0020 | h | Retroexcavadora M. F. con cazo. (maquinaria) | 0.3 | 25.52 | 7.66 |
| %0.01 | % | Medios auxiliares | 1 % | 12.19 | 0.12 |
|  |  | Total |  |  | 12.31 |

**A03A0010** m³ Hormigón en masa de fck= 10 N/mm²
Precio: 78.38
Hormigón en masa de fck= 10 N/mm², árido machaqueo 32 mm máx., confeccionado con hormigonera.

| Código | Ud | Descripción | Rendimiento | Precio | Importe |
|---|---|---|---|---|---|
| M01A0030 | h | Peón | 2 | 12.93 | 25.86 |
| E01BA0030 | t | Cemento puzolánico, CEM IV/B (P) 32,5 N, ensacado. (material) | 0.225 | 117.68 | 26.48 |
| E01CA0010 | t | Arena seca | 0.6 | 15.23 | 9.14 |
| E01CB0090 | t | Arido machaqueo 16-32 mm (material) | 1.2 | 11.5 | 13.80 |
| E01E0010 | m³ | Agua (material) | 0.2 | 1.26 | 0.25 |
| QAD0010 | h | Hormigonera portátil 250 l (maquinaria) | 0.5 | 4.14 | 2.07 |
| %0.01 | % | Medios auxiliares | 1 % | 77.60 | 0.78 |
|  |  | Total |  |  | 78.38 |

**A06C0020** m³ Relleno de zanjas compactado por capas de 30 cm de espesor al proctor modificado del 95 %, con productos procedentes de las mismas, incluso riego, aportación de finos y material de préstamos si fuera necesario
Precio: 6.29

| Código | Ud | Descripción | Rendimiento | Precio | Importe |
|---|---|---|---|---|---|
| M01A0030 | h | Peón | 0.32 | 12.93 | 4.14 |
| E01E0010 | m³ | Agua | 0.2 | 1.26 | 0.25 |
| QAA0060 | h | Pala cargadora Caterp 966 (maquinaria) | 0.02 | 46.38 | 0.93 |
| QBD0010 | h | Bandeja vibrante Vibromat con operario (maquinaria) | 0.05 | 18.22 | 0.91 |
| %0.01 | % | Medios auxiliares | 1 % | 6.23 | 0.06 |
|  |  | Total |  |  | 6.29 |

**A02A0030** m³ Mortero 1:5 de cemento CEM IV/B (P) 32,5 N
Precio: 94.8
Mortero 1:5 de cemento CEM IV/B (P) 32,5 N y arena, M-7,5, confeccionado con hormigonera, s/RC-08
.

| Código | Ud | Descripción | Rendimiento | Precio | Importe |
|---|---|---|---|---|---|
| M01A0030 | h | Peón | 2.4 | 12.93 | 31.03 |
| E01BA0030 | t | Cemento puzolánico, CEM IV/B (P) 32,5 N, ensacado. | 0.3 | 117.68 | 35.30 |
| E01CA0020 | m³ | Arena seca | 1.1 | 22.85 | 25.14 |
| E01E0010 | m³ | Agua | 0.25 | 1.26 | 0.32 |
| QAD0010 | h | Hormigonera portátil 250 l | 0.5 | 4.14 | 2.07 |
| %0.01 | % | Medios auxiliares | 1 % | 93.86 | 0.94 |
|  |  | Total |  |  | 94.8 |

**A02A0010** m³ Mortero 1:3 de cemento
Precio: 113.02
Mortero 1:3 de cemento y arena, M 15, confeccionado con hormigonera, s/RC-08.

| Código | Ud | Descripción | Rendimiento | Precio | Importe |
|---|---|---|---|---|---|
| M01A0030 | h | Peón | 2.4 | 12.93 | 31.03 |
| E01BA0040 | t | Cemento portland, CEM II/B-P 32,5 R, granel (material; 03/07/2012) | 0.44 | 130 | 57.20 |
| E01CA0020 | m³ | Arena seca | 0.98 | 22.85 | 22.39 |
| E01E0010 | m³ | Agua | 0.26 | 1.26 | 0.33 |
| QAD0010 | h | Hormigonera portátil 250 l | 0.5 | 4.14 | 2.07 |
|  |  | Total |  |  | 113.02 |

**A07B0010** m Apertura y sellado de rozas en fábricas de bloques de hormigón
Precio: 2.93
Apertura de rozas en fábricas de bloques de hormigón, con rozadora eléctrica, incluso limpieza y acopio de escombros a pié de carga, sellado con mortero 1:5 de cemento y arena y p.p. de pequeño material.

| Código | Ud | Descripción | Rendimiento | Precio | Importe |
|---|---|---|---|---|---|
| M01A0030 | h | Peón | 0.17 | 12.93 | 2.20 |
| QBH0010 | h | Rozadora eléctrica 220 V (maquinaria) | 0.06 | 3.75 | 0.23 |
| A02A0030 | m³ | Mortero 1:5 de cemento CEM IV/B (P) 32,5 N | 0.005 | 94.8 | 0.47 |
| %0.01 | % | Medios auxiliares | 1 % | 2.90 | 0.03 |
|  |  | Total |  |  | 2.93 |

**A02A0010T** M³ Mortero 1:3 de cemento CEM IV/B-P 32.5 N
Precio: 108.55
Mortero 1:3 de cemento CEM IV/B-P 32.5 N y arena, M-160, confeccionado con hormigonera, s/RC-03.

| Código | Ud | Descripción | Rendimiento | Precio | Importe |
|---|---|---|---|---|---|
| M01A0030T | H | Peón | 2.4 | 12.88 | 30.91 |
| E01BA0030T | T | Cemento CEM IV/B-P 32.5 N, ensacado. (material) | 0.44 | 117.68 | 51.78 |
| E01CA0020T | M³ | Arena seca | 0.98 | 22.85 | 22.39 |
| E01E0010T | M³ | Agua (material) | 0.26 | 1.26 | 0.33 |
| QAD0010T | H | Hormigonera portátil 250 l (maquinaria) | 0.5 | 4.14 | 2.07 |
| %0.01 | % | Medios auxiliares | 1 % | 107.48 | 1.07 |
|  |  | Total |  |  | 108.55 |

**A07B0010T** M Apertura y sellado de rozas en fábricas de bloques de hormigón
Precio: 2.93
Apertura de rozas en fábricas de bloques de hormigón, con rozadora eléctrica, incluso limpieza y acopio de escombros a pié de carga, sellado con mortero 1:5 de cemento y arena y p.p. de pequeño material.

| Código | Ud | Descripción | Rendimiento | Precio | Importe |
|---|---|---|---|---|---|
| M01A0030T | H | Peón | 0.17 | 12.88 | 2.19 |
| QBH0010T | H | Rozadora eléctrica 220 V (maquinaria) | 0.06 | 3.94 | 0.24 |
| A02A0030T | M³ | Mortero 1:5 de cemento CEM IV/B-P 32.5 N | 0.005 | 94.68 | 0.47 |
| %0.01 | % | Medios auxiliares | 1 % | 2.90 | 0.03 |
|  |  | Total |  |  | 2.93 |

**A02A0040T** M³ Mortero 1:6 de cemento CEM IV/B-P 32.5 N
Precio: 88.74
Mortero 1:6 de cemento CEM IV/B-P 32.5 N y arena, M-40, confeccionado con hormigonera, s/RC-03.

| Código | Ud | Descripción | Rendimiento | Precio | Importe |
|---|---|---|---|---|---|
| M01A0030T | H | Peón | 2.4 | 12.88 | 30.91 |
| E01BA0030T | T | Cemento CEM IV/B-P 32.5 N, ensacado. | 0.25 | 117.68 | 29.42 |
| E01CA0020T | M³ | Arena seca | 1.1 | 22.85 | 25.14 |
| E01E0010T | M³ | Agua | 0.25 | 1.26 | 0.32 |
| QAD0010T | H | Hormigonera portátil 250 l | 0.5 | 4.14 | 2.07 |
| %0.01 | % | Medios auxiliares | 1 % | 87.86 | 0.88 |
|  |  | Total |  |  | 88.74 |

**A06B0010T** M³ Excavación en zanjas y pozos.
Precio: 12.29
Excavación en zanjas y pozos en cualquier clase de terreno con extracción de tierras al borde.

| Código | Ud | Descripción | Rendimiento | Precio | Importe |
|---|---|---|---|---|---|
| M01A0030T | H | Peón | 0.35 | 12.88 | 4.51 |
| QAA0020T | H | Retroexcavadora M. F. con cazo. (maquinaria) | 0.3 | 25.52 | 7.66 |
| %0.01 | % | Medios auxiliares | 1 % | 12.17 | 0.12 |
|  |  | Total |  |  | 12.29 |

**A06C0010T** M³ Relleno de zanjas con arena volcánica.
Precio: 18.27
Relleno de zanjas con arena volcánica, compactado por capas de 30 cm de espesor al proctor modificado del 95 %, incluso extendido, refino y riego.

| Código | Ud | Descripción | Rendimiento | Precio | Importe |
|---|---|---|---|---|---|
| M01A0030T | H | Peón | 0.26 | 12.88 | 3.35 |
| E01CD0030T | M³ | Picón de relleno, garbancillo grueso (trasdós de muros, jardines...) (material) | 1 | 12.65 | 12.65 |
| E01E0010T | M³ | Agua | 0.2 | 1.26 | 0.25 |
| QAA0060T | H | Pala cargadora Caterp 966 (maquinaria) | 0.02 | 46.38 | 0.93 |
| QBD0010T | H | Bandeja vibrante Vibromat con operario (maquinaria) | 0.05 | 18.22 | 0.91 |
| %0.01 | % | Medios auxiliares | 1 % | 18.09 | 0.18 |
|  |  | Total |  |  | 18.27 |

**A06D0020T** M³ Carga mecánica, transporte tierras vertedero, camión, máx. 10 km
Precio: 3.82
Carga mecánica y transporte de tierras a vertedero, con camión de 18 Tn, con un recorrido máximo de 10 Km.

| Código | Ud | Descripción | Rendimiento | Precio | Importe |
|---|---|---|---|---|---|
| QAB0030T | H | Camión volquete 2 ejes > 15 t (maquinaria) | 0.12 | 26.5 | 3.18 |
| QAA0010T | H | Traxcavator Caterp. 955 (maquinaria) | 0.015 | 40 | 0.60 |
| %0.01 | % | Medios auxiliares | 1 % | 3.78 | 0.04 |
|  |  | Total |  |  | 3.82 |

**A03A0030T** M³ Hormigón en masa de fck= 15 N/mm²
Precio: 84.51
Hormigón en masa de fck= 15 N/mm², árido machaqueo 16 mm máx., confeccionado con hormigonera.

| Código | Ud | Descripción | Rendimiento | Precio | Importe |
|---|---|---|---|---|---|
| M01A0030T | H | Peón | 2 | 12.88 | 25.76 |
| E01BA0030T | T | Cemento CEM IV/B-P 32.5 N, ensacado. | 0.27 | 117.68 | 31.77 |
| E01CA0010T | T | Arena seca (material) | 0.62 | 15.23 | 9.44 |
| E01CB0070T | T | Arido machaqueo 4-16 mm (material) | 1.25 | 11.5 | 14.38 |
| E01E0010T | M³ | Agua | 0.2 | 1.26 | 0.25 |
| QAD0010T | H | Hormigonera portátil 250 l | 0.5 | 4.14 | 2.07 |
| %0.01 | % | Medios auxiliares | 1 % | 83.67 | 0.84 |
|  |  | Total |  |  | 84.51 |

**A03A0010T** M³ Hormigón en masa de fck= 10 N/mm²
Precio: 77.04
Hormigón en masa de fck= 10 N/mm², árido machaqueo 32 mm máx., confeccionado con hormigonera.

| Código | Ud | Descripción | Rendimiento | Precio | Importe |
|---|---|---|---|---|---|
| M01A0030T | H | Peón | 2 | 12.88 | 25.76 |
| E01BA0030T | T | Cemento CEM IV/B-P 32.5 N, ensacado. | 0.225 | 117.68 | 26.48 |
| E01CA0010T | T | Arena seca | 0.6 | 15.23 | 9.14 |
| E01CB0090T | T | Arido machaqueo 16-32 mm (material) | 1.2 | 10.48 | 12.58 |
| E01E0010T | M³ | Agua | 0.2 | 1.26 | 0.25 |
| QAD0010T | H | Hormigonera portátil 250 l | 0.5 | 4.14 | 2.07 |
| %0.01 | % | Medios auxiliares | 1 % | 76.28 | 0.76 |
|  |  | Total |  |  | 77.04 |

**A05AG0020T** m² Encofrado y desencof. en paredes de arquetas, cámaras y sótanos. (25/04/2014)
Precio: 16.27

| Código | Ud | Descripción | Rendimiento | Precio | Importe |
|---|---|---|---|---|---|
| M01A0010 | h | Oficial primera | 0.47 | 12.58 | 5.91 |
| M01A0030 | h | Peón | 0.47 | 12.93 | 6.08 |
| E01IB0010 | m3 | Madera pino gallego en tablas (material) | 0.013 | 299.74 | 3.90 |
| E01IA0110 | m3 | Madera pino insigne (material) | 0.001 | 360 | 0.36 |
| E01MA0020 | kg | Clavos 2" (material) | 0.02 | 0.84 | 0.02 |
|  |  | Total |  |  | 16.27 |

**A02A0040** m³ Mortero 1:6 de cemento CEM IV/B (P) 32,5 N
Precio: 88.86
Mortero 1:6 de cemento CEM IV/B (P) 32,5 N y arena, M 5, confeccionado con hormigonera, s/RC-08.

| Código | Ud | Descripción | Rendimiento | Precio | Importe |
|---|---|---|---|---|---|
| M01A0030 | h | Peón | 2.4 | 12.93 | 31.03 |
| E01BA0030 | t | Cemento puzolánico, CEM IV/B (P) 32,5 N, ensacado. | 0.25 | 117.68 | 29.42 |
| E01CA0020 | m³ | Arena seca | 1.1 | 22.85 | 25.14 |
| E01E0010 | m³ | Agua | 0.25 | 1.26 | 0.32 |
| QAD0010 | h | Hormigonera portátil 250 l | 0.5 | 4.14 | 2.07 |
| %0.01 | % | Medios auxiliares | 1 % | 87.98 | 0.88 |
|  |  | Total |  |  | 88.86 |

**A02A0030T** M³ Mortero 1:5 de cemento CEM IV/B-P 32.5 N
Precio: 94.68
Mortero 1:5 de cemento CEM IV/B-P 32.5 N y arena, M-60, confeccionado con hormigonera, s/RC-03.

| Código | Ud | Descripción | Rendimiento | Precio | Importe |
|---|---|---|---|---|---|
| M01A0030T | H | Peón | 2.4 | 12.88 | 30.91 |
| E01BA0030T | T | Cemento CEM IV/B-P 32.5 N, ensacado. | 0.3 | 117.68 | 35.30 |
| E01CA0020T | M³ | Arena seca | 1.1 | 22.85 | 25.14 |
| E01E0010T | M³ | Agua | 0.25 | 1.26 | 0.32 |
| QAD0010T | H | Hormigonera portátil 250 l | 0.5 | 4.14 | 2.07 |
| %0.01 | % | Medios auxiliares | 1 % | 93.74 | 0.94 |
|  |  | Total |  |  | 94.68 |

## Recursos

**E22EA0100** ud Tapa y marco 46x46 cm fund dúctil A-1 UNELCO, B-125, Tarregas
Tapa y marco 46x46 cm fund ductil tipo A1 de UNELCO, Clase B-125 ref.TAEU-A1, Tarregas

**E10AB0050** ud Bloque de hormigón de áridos de picón 9x25x50 cm, CE cat. I
Bloque de hormigón de áridos de picón 9x25x50 cm, con marcado CE, categoría I s/UNE-EN 771-3, p=1300-2000 kg/m³, conductividad térmica 0,7 W/mk, Cp=800 J/kg.K, µ=10.

**U08.0006a** Ud Modulo HIMEL 54x54 6 módulo transformadores de medida
Modulo HIMEL 54x54 6 módulo equipo de medida

**E22FC0010** ud Caja empotrar para cuadro distribución 24 módulos (2x12)
Caja decorativa equipada con regleta, 24 módulos (2x12) dim. externas 310x330x80 mm, dotada de regletas N(2x25 mm²)+(14x10 mm²)T(2x25 mm²)+(14x10 mm²), potencia disipada 31 W, color blanco, serie Gewiss, GW-40231

**E22HB0010** ud Interruptor general automático corte omnipolar 1+Nx25 A (P.C. 10 kA)
Interruptor general automático de corte omnipolar 1+Nx25 A (P.C. 10 kA) GEWISS Ref. GW-92029

**E22HC0020** ud Interruptor diferencial 2x40A sensib 30 mA
Interruptor diferencial 2x40A sensibilidad 30 mA

**E22CBA0090** m Bandeja PVC-M1 RoHS, lisa/perfor 100x300 mm i/cub serie 66 Unex
Bandeja PVC-M1 RoHS, lisa o perforada 100x300 mm, i/cubierta, serie 66, Unex

**E22CBA0040** m Bandeja PVC-M1 RoHS, lisa/perfor 60x150 mm i/cub serie 66 Unex
Bandeja PVC-M1 RoHS, lisa o perforada, 60x150 mm, i/cubierta, serie 66, Unex

**UEL01.0082** Ml Conductor CU aisl. PE-R flex. libre de halógeno 750v 1x1,5 mm²
Conductor CU aisl. PE-R flex. libre de halógeno 750v 1x1,5 mm2.

**U03.0903** UD Abrazadera plástica para tubo de 25
Abrazadera metálica para tubo de 25

**E22CAD0070** m Tubo flexible corrug D 20 mm categ 2221-3321-3322
Tubo flexible corrugado D 20 mm, categorías: 2221, 3321 y 3322

**E22FE0020** ud Caja empotrar rectang 1 a 3 mód
Caja empotrar rectangular, 1 a 3 módulos

**E22JCG0010** ud Placa y soporte 1 módulo, bl Gewiss System-Virna
Placa y soporte 1 módulo, Gewiss System-Virna, blanca

**E22JCC0010** ud Interruptor 1P, 10 A, 1 mód Gewiss System
Interruptor 1P, 10 A, Gewiss System, 1 módulo

**E22CAD0090** m Tubo flexible corrug D 32 mm categ 2221-3321-3322
Tubo flexible corrugado D 32 mm, categorías: 2221, 3321 y 3322

**E22IA0050** m Conductor cobre VV 750 V, unipolar 6 mm²
Conductor de cobre VV 750 V, unipolar de 6 mm² de sección.

**E22JCC0055** ud Toma corriente bip 25 A con TTp/cocinas Gewiss System
Toma de corriente bipolar, 25 A con TT p/cocinas, Gewiss System

**E22CAD032** m Tubo flexible corrug D 32 mm categ 2221-3321-3322
Tubo flexible corrugado D 32 mm, categorías: 2221, 3321 y 3322

**E22IA0060** m Conductor cobre VV 750 V, unipolar 10 mm²
0onductor de cobre VV 750 V, unipolar de 10 mm² de sección.

**E22IA0020** m Conductor cobre VV 750 V, unipolar 1,5 mm²
Conductor de cobre VV 750 V, unipolar de 1,5 mm² de sección.

**E22CAD0100** m Tubo flexible corrug D 40 mm categ 2221-3321-3322
Tubo flexible corrugado D 40 mm, categorías: 2221, 3321 y 3322

**E22IA0070** m Conductor cobre VV 750 V, unipolar 16 mm²
Conductor de cobre VV 750 V, unipolar de 16 mm² de sección.

**E22JCC0100** ud Toma TV tradicional 1 mód Gewiss System
Toma de TV tradicional Gewiss System, 1 módulo

**U03.0018** ML Tubo corrugado reforzado de Ø32 mm
Tubo coarrugado reforzado de 32 mm.

**E19BHD0020** m Cable telefónico 2 pares
Cable 2 pares para telefonía. Modelo CAB 02. Ref. 82522. Fagor.

**LU3017-ACB2** ud Luminaria de emergencia autónoma IZAR N30
Luminaria de emergencia autónoma compuesta por dos cuerpos para colocación enrasada en techo. Contiene un módulo de electrónica y baterías de medidas 328x34x22 mm que queda instalado en el falso techo, y una parte visible compuesta por un conjunto óptico circular de diametro 46 mm y fondo de 44 mm que queda totalmente enrasado. Funcionamiento: No Permanente LED. Autonomía (h): 1. Lámpara en emergencia: MHBLED. Piloto testigo de carga: LED. Grado de protección: IP20 IK04. Aislamiento eléctrico: Clase II. Puesta en reposo distancia: Si. Altura de colocación (m): 2,2 a 4. Tipo de batería: NiCd Estanca alta temperatura. Flujo emerg.(lm): 200. Conjunto óptico: Antipánico. Tono Color LED: Blanco frío (6000ºK-7000ºK). Color carcasa: Blanco. Tensión de alimentación: 220-230V 50/60Hz. Distribución fotométrica: R1398E4614.

**LU3017-ECB2** ud Luminaria de emergencia autónoma IZAR N30 (EVC)
Luminaria de emergencia autónoma compuesta por dos cuerpos para colocación enrasada en techo. Contiene un módulo de electrónica y baterías de medidas 328x34x22 mm que queda instalado en el falso techo, y una parte visible compuesta por un conjunto óptico circular de diametro 46 mm y fondo de 44 mm que queda totalmente enrasado. Funcionamiento: No Permanente LED. Autonomía (h): 1. Lámpara en emergencia: MHBLED. Piloto testigo de carga: LED. Grado de protección: IP20 IK04. Aislamiento eléctrico: Clase II. Puesta en reposo distancia: Si. Altura de colocación (m): 2,2 a 4. Tipo de batería: NiCd Estanca alta temperatura. Flujo emerg.(lm): 200. Conjunto óptico: Evacuación. Tono Color LED: Blanco frío (6000ºK-7000ºK). Color carcasa: Blanco. Tensión de alimentación: 220-230V 50/60Hz. Distribución fotométrica: R1454AE4773.

**LU2588-B2** ud Luminaria de emergencia autónoma NOVA LD N5
Luminaria de emergencia autónoma, de forma rectangular con dimensiones 330 x 95 mm., fabricada en materiales 850 °C según normativa. Funcionamiento: No Permanente LED. Autonomía (h): 1. Lámpara en emergencia: LED. Piloto testigo de carga: LED. Grado de protección: IP44 IK04. Aislamiento eléctrico: Clase II. Puesta en reposo distancia: Si. Tipo de batería: NiCd Estanca alta temperatura. Flujo emerg.(lm): 250. Color carcasa: Blanco. Tensión de alimentación: 220-230V 50/60Hz. Distribución fotométrica: R1307E4455.

**CNOEST** ud Accesorio KES NOVA
Accesorio. Caja estanca IP66 IK08. Apta para exteriores bajo cubierta. Conjunto: NOVA. Color: Gris.

**E22DB0010** ud Arqueta puesta o conexión a tierra, aluminio, 30x30 cm i/tapa
Arqueta de puesta o conexión a tierra, de aluminio, de 30x30 cm i/tapa

**L81.3002** ud Parte proporcional de instalación eléctrica
Parte proporcional de instalación eléctrica
.

**E26BF0030** ud Gr contrainc bomb 15 CV jok 4 CV 12 m³/h 75 m.c.a. 'Nueva Spill'
Grupo contrainc. bomba 15 CV, jokey 4 CV 12 m³/h 75 m.c.a. con hidrob. 'Nueva Spill' U32-214

**E24GA0310** ud Válvula de compuerta 21/2" latón, Cimberio
Válvula de compuerta 21/2" de latón, Cimberio

**E24AA0070** m Tub. acero galv. D 2 1/2" (DN 65mm)
Tubería de acero galv. D 2 1/2", DN(exterior) 65mm, UNE 10255

**E24AA0080** m Tub. acero galv. D 3 " (DN 80mm)
Tubería de acero galv. D 3 ", DN(exterior) 80mm, UNE 10255

**E24AA0060** m Tub. acero galv. D 2 " (DN 50mm)
Tubería de acero galv. D 2 ", DN(exterior) 50mm, UNE 10255

**E19.0120** ud Depósito rectangular de 3.000 l. de 88x246x176 cm
Deposito rectangular de 3.000 l. de 88x246x176 cm.

**E24AF0145T** UD Codo latón niquel. transic. PB rosca hembra 16x1/2" Terrain
Codo latón niquelado para transición PB a rosca hembra 16x1/2" Terrain

**E24AF0165T** UD Codo latón niquel. transic. PB rosca hembra 25x1/2" Terrain
Codo latón niquelado para transición PB a rosca hembra 25x1/2" Terrain

**E24AF0028T** UD Codo PB a 90º Ø 25 mm. Terrain
Codo PB a 90º Ø 25 mm.

**E24AF0205T** UD Manguito de latón para transición de PB a rosca macho 25x3/4" Terrain
Manguito de latón para transición de PBa rosca macho 25x3/4".

**E24AF0218T** UD Casquillo de material plástico Ø 25 mm
Casquillo de acero inoxidable Ø 25 mm.

**E24AF0080T** UD Reducción 32x28 mm. Terrain
Reducción 32x28 mm Terrain

**E24AF0400T** UD Abrazadera p/tubo de PB de 32 mm. Terrain
Abrazadera p/tubo de PB de 32 mm Terrain

**E24AF0480T** UD Manguito de unión PB D 32 mm. Terrain
Manguito de unión PB D 32 mm, Terrain.

**E24AF0040T** UD Reducción 40x32 mm Terrain
Reducción 40x32 mm, electrofusión, Terrain

**E24AF0060T** UD T a 90º de PB de bocas iguales D 40 mm. Terrain
T a 90º de PB de bocas iguales D 40 mm, electrofusión, Terrain

**E24AF0410T** UD Abrazadera p/tubo de PB de 40 mm. Terrain
Abrazadera p/tubo de PB de 40 mm Terrain

**E24AF0482T** UD Manguito de unión PB D 40 mm. Terrain
Manguito de unión PB D 40 mm, Terrain.

**E24AF0370T** UD Reducción 50x40 mm PB Terrain
Reducción 50x40 mm PB electrofusión, Terrain

**E24AF0350T** UD T a 90º PB bocas iguales D 50 mm. Terrain
T a 90º de PB de bocas iguales D 50 mm electrofusión, Terrain

**E24AF0420T** UD Abrazadera p/tubo de PB de 50 mm. Terrain
Abrazadera p/tubo de PB de 50 mm Terrain

**E24AF0484T** UD Manguito de unión PB D 50 mm. Terrain
Manguito de unión PB D 50 mm, Terrain.

**E24GC0055T** UD LLave regul oculta 25 mm p/tub PB Terrain
LLave regulación oculta 25 mm para tub. polibutileno Terrain.

**E24GC0070T** UD Llave regul oculta 32 mm. para tub. PB Terrain
Llave regulación oculta 32 mm para tubería polibutileno Terrain.

**E24GA0350T** UD Válvula de compuerta 50 mm. para tub. PB Terrain
Válvula de compuerta 50 mm para tub. polibutileno Terrain.

**E28CA0220T** M Tub. PVC Terrain aguas resid. clase B D 40 mm
Tubería Terrain, PVC aguas residuales D 40 mm e=3,0 mm, clase B

**E28IBBA0050T** UD Sifón PVC Terrain sencillo curvo S/V D 40 mm
Sifón PVC Terrain sencillo curvo S/V, D 40 mm

**E28CC0613T** UD Anillo dilatador PVC Terrain D 40 mm
Anillo dilatador PVC-U, D 40 mm, UNE EN 1329-1, Terrain

**E28CC0890T** UD Abrazadera isofonica tubo D 40 mm
Abrazadera tubo D 40 mm

**E28CA0230T** M Tub. PVC Terrain aguas resid. clase B D 50 mm
Tubería Terrain, PVC aguas residuales D 50 mm e=3,0 mm, clase B

**E28IBBA0030T** UD Sifón PVC Terrain sencillo curvo S/H D 50 mm
Sifón PVC Terrain sencillo curvo S/H, D 50 mm

**E28CC0615T** UD Anillo dilatador PVC Terrain D 50 mm
Anillo dilatador PVC-U, D 50 mm, UNE EN 1329-1, Terrain

**E28CC0900T** UD Abrazadera isofonica tubo D 50 mm
Abrazadera tubo D 50 mm

**E28CA0250T** ML Tub. PVC Terrain aguas resid. clase B D 110 mm
Tubería Terrain, PVC aguas residuales D 110 mm e=3,2 mm, clase B

**E28CC0580T** UD Conect. inod. PVC Terrain 92º y goma D 110 mm
Conectador inodoro PVC Terrain 92º y goma D 110 mm

**E28CC0950T** UD Abrazadera isofónica p/tubo D 110 mm
Abrazadera isofónica p/tubo D 125 mm

**E28CC0630T** UD Anillo dilatador PVC Terrain D 110 mm
Anillo dilatador PVC-U, D 110 mm, UNE EN 1329-1, Terrain

**E28EB0270T** M Tub. PVC Terrain saneam. D 160 mm j. elást
Tubería PVC Terrain saneamiento D 160 mm junta elástica, e=4,0 mm

**E28DB0040T** ML Tub. Terrain PVC aguas pluviales D 110 mm
Tubería Terrain PVC aguas pluviales D 110 mm e=2,2 mm

**E28BA0110T** ud Reg peat B-125 500x500mm tapa/marco fund dúctil Norinco
Registro peatonal 500x500 mm, tapa y marco, fundición dúctil, B-125, Cofunco

**E28.EB0250T** m Tub. PVC-U saneam. D 110 mm unión encol. Terrain
Tubería PVC-U saneamiento D 110 mm unión encolado, e=3,2 mm, UNE EN 1401-1, serie SN-4, Terrain

**E28.BF0010T** ud Tapa de acero inoxidable Terrain
Tapa de acero inoxidable reforzada Terrain para registro en instalaciones enterradas de saneamiento.

**E28.CC0320T** ud Codo 135° PVC-U, D 110 mm, Terrain
Codo 135° PVC-U, D 110 mm, UNE EN 1329-1, Terrain

**E28.CC0430T** ud Y de PVC-U a 45º D 110 mm, Terrain
Y de PVC-U a 45º, D 110 mm, UNE EN 1329-1, Terrain

**E28CA0260T** ML Tub. PVC Terrain aguas resid. clase B D 125 mm
Tubería Terrain, PVC aguas residuales D 125 mm e=3,2 mm, clase B

**E28DB0030T** ML Tub. Terrain PVC aguas pluviales D 83 mm
Tubería Terrain PVC aguas pluviales D 83 mm e=1,8 mm

**E28CA0280T** m Tubería Terrain, PVC aguas residuales D 200 mm. e=3,9 mm., clase B
Tubería Terrain, PVC aguas residuales D 200 mm e=3,9 mm, clase B

**E28CC0550T** ud Empalme simple PVC Terrain 135º D 200 mm
Empalme simple PVC Terrain 135º D 200mm

**E01BA0030** t Cemento puzolánico, CEM IV/B (P) 32,5 N, ensacado
Cemento puzolánico, CEM IV/B (P) 32,5 N, UNE-EN 197-1, tipo IV/B, con puzolana natural (P), clase de resistencia 32,5 N/mm² y resistencia inicial normal, ensacado, con marcado CE.

**E01BA0040** t Cemento portland, CEM II/B-P 32,5 R, granel
Cemento portland, CEM II/B-P 32,5 R, UNE-EN 197-1, tipo II/B, con puzolana natural (P), clase de resistencia 32,5 N/mm² y alta resistencia inicial, a granel, con marcado CE.
